# Erhaltungskatalog 2026 EB8
Angebotsaufforderung (GAEB 90, DA83)
Eröffnung: 23.10.23 10:38
Währung: EUR
Auftraggeber: Amt für Straßen und Verkehr

## Erhaltungskatalog 2026 EB8
Datum: 16.06.26

### 1 Verkehrssicherung

#### 1.1 Verkehrssicherung

*Hinweis*
Verkehrssicherung und Verkehrsregelung nach StVO gemäß
ZTV-SA StB 97/01 und RSA herstellen, vorhalten,
kontrollieren
und
abbauen. Es wird ausdrücklich auf die Einhaltung der
Vorgaben der ASR 5.2 hingewiesen.
Hinweiszeichen während des Ausführungszeitraumes
vorhalten und ausreichend nach besonderer Anweisung der
Verkehrsbehörde bzw. der zuständigen
Polizeidienststelle beleuchten.
Kosten und Gebühren für das erstellen des
Verkehrslenkungsplanes der zu Genehmigung vor Baubeginn
einzureichen ist, ist in dem jeweiligen Einheitspreis
einzukalkulieren und wird nicht gesondert vergütet.
Das Absperr- und Leitmaterial muss der ZTV-SA
entsprechen. Die Betriebskosten der Verkehrslenkungs-
und Beleuchtungseinrichtungen sind in die jeweilige
Position einzurechnen, desgleichen An- und Abtransport
der benötigten Schilder, Verkehrs- und Hinweiszeichen,
Absperrgeräte und sonstige Gegenstände.
Die verkehrsbehördliche Anordnung ist inkl.
aussagekräftiger Farbfotos der Verkehrssicherung mit
Rechnungsstellung als Abrechnunggrundlage dem
Auftraggeber vorzulegen.

**1.1.10 Verkehrssicherung für Maßnahmen in Nebenanlagen bis einschl. 5 m²**
Verkehrssicherung und Verkehrsregelung
gemäß RSA 21 und ZTV-SA 97/01 herstellen.
Inkl. einholen der verkehrsrechtlichen Anordnung,
die Position gilt für alle Leistungen der Abschnitte
2 bis 11 des Leistungsverzeichnisses.

Schadensfläche bis einschließlich 5m²
Verkehrssicherung in den Nebenanlagen ( z.B. Geh- und
Radwegbereich, Parkstreifen etc. )
Menge: 150,000 Stck

**1.1.20 Verkehrssicherung für Maßnahmen in Nebenanlagen von 5 m² bis 25 m²**
Verkehrssicherung und Verkehrsregelung
gemäß RSA 21 und ZTV-SA 97/01 herstellen.
Inkl. einholen der verkehrsrechtlichen Anordnung,
die Position gilt für alle Leistungen der Abschnitte
2 bis 11 des Leistungsverzeichnisses.

Schadensfläche von 5m² bis einschließlich 25m²
Verkehrssicherung in den Nebenanlagen ( z.B. Geh- und
Radwegbereich, Parkstreifen etc. )
Menge: 50,000 Stck

**1.1.30 Verkehrssicherung für Maßnahmen in Nebenanlagen von 25 m² bis 75 m²**
Verkehrssicherung und Verkehrsregelung
gemäß RSA 21 und ZTV-SA 97/01 herstellen.
Inkl. einholen der verkehrsrechtlichen Anordnung,
die Position gilt für alle Leistungen der Abschnitte
2 bis 11 des Leistungsverzeichnisses.

Schadensfläche von 25m² bis einschließlich 75m²
Verkehrssicherung in den Nebenanlagen ( z.B. Geh- und
Radwegbereich, Parkstreifen etc. )
Menge: 50,000 Stck

**1.1.40 Verkehrssicherung für Maßnahmen in Nebenanlagen von 75 m² bis 150 m²**
Verkehrssicherung und Verkehrsregelung
gemäß RSA 21 und ZTV-SA 97/01 herstellen.
Inkl. einholen der verkehrsrechtlichen Anordnung,
die Position gilt für alle Leistungen der Abschnitte
2 bis 11 des Leistungsverzeichnisses.

Schadensfläche von 75m² bis einschließlich 150m²
Verkehrssicherung in den Nebenanlagen ( z.B. Geh- und
Radwegbereich, Parkstreifen etc. )
Menge: 25,000 Stck

**1.1.50 Verkehrssicherung für Maßnahmen im Fahrbahnbereich bis 5 m²**
Verkehrssicherung und Verkehrsregelung
gemäß RSA 21 und ZTV-SA 97/01 herstellen,
Inkl. einholen der verkehrsrechtlichen Anordnung,
die Position gilt für alle Leistungen der Abschnitte
2 bis 11 des Leistungsverzeichnisses.

Schadensfläche bis einschließlich 5m²
Verkehrssicherung im Fahrbahnbereich (Fahrbahn,
Rinne, Bordstein etc. )
Menge: 50,000 Stck

**1.1.60 Verkehrssicherung für Maßnahmen im Fahrbahnbereich von 5 m² bis 20m²**
Verkehrssicherung und Verkehrsregelung
gemäß RSA 21 und ZTV-SA 97/01 herstellen
Inkl. einholen der verkehrsrechtlichen Anordnung,
die Position gilt für alle Leistungen der Abschnitte
2 bis 11 des Leistungsverzeichnisses.

Schadensfläche von 5m² bis einschließlich 20m²
Verkehrssicherung im Fahrbahnbereich (Fahrbahn,
Rinne, Bordstein etc. )
Menge: 30,000 Stck

**1.1.70 Verkehrssicherung für Maßnahmen im Fahrbahnbereich von 20 m² bis 50m²**
Verkehrssicherung und Verkehrsregelung
gemäß RSA 21 und ZTV-SA 97/01 herstellen
Inkl. einholen der verkehrsrechtlichen Anordnung,
die Position gilt für alle Leistungen der Abschnitte
2 bis 11 des Leistungsverzeichnisses.

Schadensfläche von 20m² bis einschließlich 50m²
Verkehrssicherung im Fahrbahnbereich  ( Fahrbahn,
Rinne, Bordstein etc. )
Menge: 30,000 Stck

**1.1.80 Verkehrssicherung für Maßnahmen im Fahrbahnbereich von 50 m² bis 100m²**
Verkehrssicherung und Verkehrsregelung
gemäß RSA 21 und ZTV-SA 97/01 herstellen
Inkl. einholen der verkehrsrechtlichen Anordnung,
die Position gilt für alle Leistungen der Abschnitte
2 bis 11 des Leistungsverzeichnisses.

Schadensfläche von 50m² bis einschließlich 100m²
Verkehrssicherung im Fahrbahnbereich (Fahrbahn,
Rinne, Bordstein etc. )
Menge: 30,000 Stck

**1.1.90 Verkehrssicherung für Maßnahmen im Fahrbahnbereich von 100 m² bis 200m²**
Verkehrssicherung und Verkehrsregelung
gemäß RSA 21 und ZTV-SA 97/01 herstellen
Inkl. einholen der verkehrsrechtlichen Anordnung,
die Position gilt für alle Leistungen der Abschnitte
2 bis 11 des Leistungsverzeichnisses.

Schadensfläche von 100m² bis einschließlich 200m²
Verkehrssicherung im Fahrbahnbereich  ( Fahrbahn,
Rinne, Bordstein etc. )
Menge: 50,000 Stck

**1.1.100 Zulage zu Pos. 1.1.10 bis Pos. 1.1.90**
Verkehrssicherung in Anlehnung an Regelplan B I/1

Erster Tag vorhalten, warten und räumen.
Menge: 50,000 Stck

**1.1.110 Zulage zu Pos. 1.1.100**
Verkehrssicherung in Anlehnung an Regelplan B I/1

vorhalten und warten je weiterer Tag
Menge: 25,000 d

**1.1.120 Zulage zu Pos. 1.1.10 bis Pos. 1.1.90**
Verkehrssicherung in Anlehnung an Regelplan B I/3

Erster Tag vorhalten, warten und räumen.
Menge: 25,000 Stck

**1.1.130 Zulage zu Pos. 1.1.120**
Verkehrssicherung in Anlehnung an Regelplan B I/3

vorhalten,kontrollieren und warten je weiterer Tag
Menge: 25,000 d

**1.1.140 Zulage zu Pos. 1.1.10 bis Pos. 1.1.90**
Verkehrssicherung in Anlehnung an Regelplan B I/4

Erster Tag vorhalten, warten und räumen.
Menge: 25,000 Stck

**1.1.150 Zulage zu Pos. 1.1.140**
Verkehrssicherung in Anlehnung an Regelplan B I/4

vorhalten,kontrollieren und warten je weiterer Tag
Menge: 25,000 d

**1.1.160 Zulage zu Pos. 1.1.10 bis Pos. 1.1.90**
Verkehrssicherung in Anlehnung an Regelplan B I/5

Erster Tag vorhalten, warten und räumen.
Menge: 10,000 Stck

**1.1.170 Zulage zu Pos. 1.1.160**
Verkehrssicherung in Anlehnung an Regelplan B I/5

vorhalten,kontrollieren und warten je weiterer Tag
Menge: 15,000 d

**1.1.180 Zulage zu Pos. 1.1.10 bis Pos. 1.1.90**
Verkehrssicherung in Anlehnung an Regelplan B I/17

Erster Tag vorhalten, warten und räumen.
Menge: 10,000 Stck

**1.1.190 Zulage zu Pos. 1.1.180**
Verkehrssicherung in Anlehnung an Regelplan B I/17

vorhalten,kontrollieren und warten je weiterer Tag
Menge: 10,000 d

**1.1.200 Zulage zu Pos. 1.1.10 bis Pos. 1.1.90**
Verkehrssicherung in Anlehnung an Regelplan B II/1

Erster Tag vorhalten, warten und räumen.
Menge: 10,000 Stck

**1.1.210 Zulage zu Pos. 1.1.200**
Verkehrssicherung in Anlehnung an Regelplan B II/1

vorhalten,kontrollieren und warten je weiterer Tag
Menge: 5,000 d

**1.1.220 Zulage zu Pos. 1.1.10 bis Pos. 1.1.90**
Verkehrssicherung in Anlehnung an Regelplan B II/4

Erster Tag vorhalten, warten und räumen.
Menge: 5,000 Stck

**1.1.230 Zulage zu Pos. 1.1.220**
Verkehrssicherung in Anlehnung an Regelplan B II/4

vorhalten,kontrollieren und warten je weiterer Tag
Dokumentation der Wartungsfahrten mittels GPS ist dem
AG am Folgetag nachzuweisen.
Menge: 5,000 d

**1.1.240 Zulage zu Pos. 1.1.10 bis Pos. 1.1.90**
Verkehrssicherung in Anlehnung an Regelplan B II/5

Erster Tag vorhalten, warten und räumen.
Menge: 5,000 Stck

**1.1.250 Zulage zu Pos. 1.1.240**
Verkehrssicherung in Anlehnung an Regelplan B II/5

vorhalten,kontrollieren und warten je weiterer Tag
Dokumentation der Wartungsfahrten mittels GPS ist dem
AG am Folgetag nachzuweisen.
Menge: 5,000 d

**1.1.260 Zulage zu Pos. 1.1.10 bis Pos. 1.1.90**
Verkehrssicherung in Anlehnung an Regelplan B IV/1
(Arbeitsstellen von kürzerer Dauer)

Vorhalten, warten und räumen.
Dokumentation der Wartungs- und Kontrollfahrten mittels
GPS ist dem AG am Folgetag nachzuweisen.

Ausführungs nach Regelplan mit Leitkegeln (VZ610-40).
Menge: 10,000 Stck

**1.1.270 Zulage zu Pos. 1.1.10 bis Pos. 1.1.90**
Verkehrssicherung in Anlehnung an Regelplan B IV/2
(Arbeitsstellen von kürzerer Dauer)

Vorhalten, warten und räumen.

Ausführungs nach Regelplan mit Leitkegeln.
Menge: 10,000 Stck

**1.1.280 Zulage zu Pos. 1.1.10 bis Pos. 1.1.90**
Verkehrssicherung in Anlehnung an Regelplan B IV/12
(Arbeitsstellen von kürzerer Dauer)

Vorhalten, warten und räumen.

Ausführungs nach Regelplan mit Leitkegeln.
Menge: 5,000 Stck

**1.1.290 Zulage zu Pos. 1.1.10 bis 1.1.90 Verkehrszeichen**
Verkehrszeichen gemäß Verkehrsanordnung
sofern nicht in Position 1.1.100 bis 1.1.280 enthalten.
nach StVO außerhalb der Baustelle aufstellen, 1Tag
vorhalten & warten und nach Bedarfsende abräumen.
Menge: 5,000 Stck

**1.1.300 Zulage zu Pos. 1.1.290**
Verkehrszeichen gemäß Verkehrsanordnung

vorhalten und warten je weiterer Tag
Dokumentation der Wartungs- und Kontrollfahrten mittels
GPS ist dem AG am Folgetag nachzuweisen.
Menge: 5,000 d

**1.1.310 Zulage zu Pos. 1.1.10 bis 1.1.90 Zusatzzeichen**
Zusatzzeichen mit Beschriftung gemäß Verkehrsanordnung
sofern nicht in Position 1.1.100 bis 1.1.290 enthalten.
nach StVO außerhalb der Baustelle aufstellen, 1Tag
vorhalten & warten und nach Bedarfsende abräumen.
Menge: 5,000 Stck

**1.1.320 Zulage zu Pos. 1.1.310**
Zusatzzeichen gemäß Verkehrsanordnung

vorhalten und warten je weiterer Tag
Menge: 10,000 d

**1.1.330 Zulage zu Pos. 1.1.10 bis 1.1.90 Absperrschranken 3m**
Absperrschranken 3m mit Füßen gemäß Verkehrsanordnung
sofern nicht in Position 1.1.100 bis 1.1.290 enthalten.
nach StVO außerhalb der Baustelle aufstellen, 1Tag
vorhalten & warten und nach Bedarfsende abräumen.
Menge: 5,000 Stck

**1.1.340 Zulage zu Pos. 1.1.330**
Absperrschranken 3m gemäß Verkehrsanordnung

vorhalten und warten je weiterer Tag
Menge: 10,000 d

**1.1.350 Zulage zu Pos. 1.1.10 bis 1.1.90 Absperrschranken 3m mit Beleuchtung**
Absperrschranken 3m mit Füßen und Beleuchtunggemäß
Verkehrsanordnung
sofern nicht in Position 1.1.100 bis 1.1.290 enthalten.
nach StVO außerhalb der Baustelle aufstellen, 1Tag
vorhalten & warten und nach Bedarfsende abräumen.
Menge: 5,000 Stck

**1.1.360 Zulage zu Pos. 1.1.350**
Absperrschranken 3m mit Beleuchtung gemäß
Verkehrsanordnung

vorhalten und warten je weiterer Tag
Menge: 5,000 d

**1.1.370 Zulage zu Pos. 1.1.10 bis 1.1.90 Leitbarke mit Fuß**
Leitbarke mit Fuß gemäß Verkehrsanordnung
sofern nicht in Position 1.1.100 bis 1.1.290 enthalten.
nach StVO außerhalb der Baustelle aufstellen, 1Tag
vorhalten & warten und nach Bedarfsende abräumen.
Menge: 5,000 Stck

**1.1.380 Zulage zu Pos. 1.1.370**
Leitbarke mit Fuß gemäß Verkehrsanordnung

vorhalten und warten je weiterer Tag
Menge: 5,000 d

**1.1.390 Zulage zu Pos. 1.1.10 bis 1.1.90 Leitbarke mit Fuß und Beleuchtung**
Leitbarke mit Fuß und Beleuchtung gemäß
Verkehrsanordnung
sofern nicht in Position 1.1.100 bis 1.1.290 enthalten.
nach StVO außerhalb der Baustelle aufstellen, 1Tag
vorhalten & warten und nach Bedarfsende abräumen.
Menge: 5,000 Stck

**1.1.400 Zulage zu Pos. 1.1.390**
Leitbarke mit Fuß und Beleuchtung gemäß
Verkehrsanordnung

vorhalten und warten je weiterer Tag
Menge: 5,000 d

**1.1.410 Zulage zu Pos. 1.1.10 bis 1.1.90 Ständer mit Vz/Zusatzzeichen umsetzen**
Ständer mit Vz/Zusatzzeichen umsetzen
gemäß Verkehrsanordnung sofern nicht in
Position 1.1.100 bis 1.1.290 enthalten.
nach StVO außerhalb der Baustelle aufstellen, 1Tag
vorhalten & warten und nach Bedarfsende abräumen.
Menge: 5,000 Stck

**1.1.420 Zulage zu Pos. 1.1.410**
Ständer mit Vz/Zusatzzeichen umsetzen gemäß
Verkehrsanordnung

vorhalten und warten je weiterer Tag
Menge: 5,000 d

**1.1.430 Transp.Lichtsignalanlage aufstellen LSA f.Engst.Typ C*Kabelverbindung Versorg. n. Wahl Steuer.verk.abh.**
StL-Nr. 20710550102021902
Transportable Lichtsignalanlage einschließlich Energieversorgung aufstellen und beseitigen. Vorhalten, warten
und betreiben wird gesondert vergütet. Vorübergehende
Sicherungsmaßnahmen durchführen. 70 v.H. des Preises
werden nach betriebsfertigem Aufstellen, der Rest nach
Beseitigen vergütet.
Lichtsignalanlage für Engstelle und Verkehrsabhängkeit,
Typ C.
Kabelverbindung.
Energieversorgung nach Wahl des AN.
Leuchtfeld-Durchmesser '200mm'
Steuerung = Verkehrsabhängig.
Menge: 1,000 St

**1.1.440 Transportable LS-Anlage vorhalten LSA f.Engst.Typ C*Kabelverbindung Versorg. n. Wahl**
StL-Nr. 207105506020201
Transportable Lichtsignalanlage vorhalten, warten und
betreiben. Vorübergehende Sicherungsmaßnahmen durchführen.
Lichtsignalanlage für Engstelle und Verkehrsabhängkeit,
Typ C.
Kabelverbindung.
Energieversorgung nach Wahl des AN.
Menge: 3,000 d

**1.1.450 Transportable LS-Anlage umsetzen LSB f.Engst.Typ C*Kabelverbindung Versorg. n. Wahl**
StL-Nr. 2071055112021
Transportable Lichtsignalanlage umsetzen. Vorübergehende Sicherungsmaßnahmen durchführen.
Lichtsignalanlage für Engstelle und Verkehrsabhängkeit,
Typ C.
Kabelverbindung.
Energieversorgung nach Wahl des AN.
Menge: 1,000 St

**1.1.460 Transp.Lichtsignalanlage aufstellen Fußgängerverkehr*2 Ausleger Kabelverbindung*Versorg. n. Wahl**
StL-Nr. 20710550109221999
Transportable Lichtsignalanlage einschließlich Energieversorgung aufstellen und beseitigen. Vorhalten, warten
und betreiben wird gesondert vergütet. Vorübergehende
Sicherungsmaßnahmen durchführen. 70 v.H. des Preises
werden nach betriebsfertigem Aufstellen, der Rest nach
Beseitigen vergütet.
Lichtsignalanlage für Sicherung einer Fußgängerquerung.
Mit zwei Auslegern.
Kabelverbindung.
Energieversorgung nach Wahl des AN.
Leuchtfeld-Durchmesser '200/300mm '
Steuerung 'gem. VRAO'
Menge: 1,000 St

**1.1.470 Transportable LS-Anlage vorhalten Fußgängerverkehr*2 Ausleger Kabelverbindung*Versorg. n. Wahl**
StL-Nr. 207105506092201
Transportable Lichtsignalanlage vorhalten, warten und
betreiben. Vorübergehende Sicherungsmaßnahmen durchführen.
Lichtsignalanlage für Sicherung einer Fußgängerquerung.
Mit zwei Auslegern.
Kabelverbindung.
Energieversorgung nach Wahl des AN.
Menge: 3,000 d

**1.1.480 Markierung Typ II herstellen Durchg. Strich*Breite 0,12 m Folie Gew.Kunstst*Verkehrskl. P 6 Kl.Q2/R3/RW3/S1*Überrollb.Kl. T 3 Grobstrukt.Decke*Rückst.entfernen**
StL-Nr. 20710531611531321
Markierung Typ II für vorübergehende Markierung herstellen und warten. Zu markierende Fläche von losem
Schmutz reinigen. Vormarkieren. Sicherungsmaßnahmen
durchführen. Abgerechnet wird der markierte Strich.
Markierung = Durchgehender Strich.
Strichbreite = 0,12 m.
Markierungsstoff = Folie, Gewebe-/Kunststoffträger.
Verkehrsklasse = P 6.
Tages-/Nachtsichtbarkeit (trocken/feucht) = Klasse Q 2/
R 3/RW 3, Griffigkeitsklasse S 1.
Überrollbarkeitsklasse T 3.
Unterlage = grobstrukturierte Decke.
Markierungsfolie rückstandsfrei und deckenschonend entfernen. Markierungsabfall aufnehmen und der Verwertung
nach Wahl des AN zuführen.
Menge: 10,000 m

**1.1.490 Markierung Typ II herstellen Haltlinie*Breite 0,50 m Folie Gew.Kunstst*Verkehrskl. P 6 Kl.Q2/R3/RW3/S1*Überrollb.Kl. T 3 Grobstrukt.Decke*Rückst.entfernen**
StL-Nr. 20710531645531321
Markierung Typ II für vorübergehende Markierung herstellen und warten. Zu markierende Fläche von losem
Schmutz reinigen. Vormarkieren. Sicherungsmaßnahmen
durchführen. Abgerechnet wird der markierte Strich.
Markierung = Haltlinie.
Strichbreite = 0,50 m.
Markierungsstoff = Folie, Gewebe-/Kunststoffträger.
Verkehrsklasse = P 6.
Tages-/Nachtsichtbarkeit (trocken/feucht) = Klasse Q 2/
R 3/RW 3, Griffigkeitsklasse S 1.
Überrollbarkeitsklasse T 3.
Unterlage = grobstrukturierte Decke.
Markierungsfolie rückstandsfrei und deckenschonend entfernen. Markierungsabfall aufnehmen und der Verwertung
nach Wahl des AN zuführen.
Menge: 10,000 m

**1.1.500 Pfeilmarkierung Typ II herst.*Länge 5 m Folie,Gew.o.Kunst*P 6 grobstr. Decke*Folie entf.**
StL-Nr. 21610533992402103
Pfeilmarkierung Typ II als vorübergehende Markierung
herstellen und warten. Vormarkieren. Sicherungsmaßnahmen durchführen.
Markierungszeichen 'Pfeil oder Buchstabe'
Länge = 5,00 m.
Markierungssystem aus Folie, Gewebe-/Kunststoffträger.
Verkehrsklasse mindestens P 6.
Markierung auf grobstrukturierter Asphaltdeckschicht.
Markierungsfolie entfernen. Markierungsabfall aufnehmen
und der Verwertung nach Wahl des AN zuführen.
Menge: 10,000 St
Zuordnung: 105

**1.1.510 Zulageposition Absperrtafel**
Zulage zur Pos. 1.1.10 bis 1.1.40
Einsatz einer fahrbaren Absperrtafel (Vz 615 oder 616
nach Verkehrsanordnung) inkl. Zugfahrzeug und Fahrer.
Vergütung erfolgt unabhängig von der Anzahl der
Einsatzstellen nur einmal je Einsatztag
Menge: 10,000 St

**1.1.520 Verkehrsschild aufstellen Schild1600x1250mm Retroreflkt.Typ 2*Aufstv. Wahl AN**
StL-Nr. 20710520126092299
Verkehrsschild aufstellen und beseitigen, für die Bauzeit vorhalten und warten. Aufstellvorrichtung nach
stat. Erfordernissen. Vorübergehende Sicherungsmaßnahmen durchführen. 70 v.H. des Preises werden nach Aufstellen, der Rest nach Beseitigen vergütet.
Verkehrsschild = Rechteck, H x B 1600 x 1250 mm.
Kombination 'Hinweistafel u. ggf. Vz 101/123 '
Retroreflektierend mit Folie der Bauart Typ 2.
Aufstellvorrichtung nach Wahl des AN aufstellen.
Aufstellhöhe 'mind. 2,2m'
Menge: 3,000 St

**1.1.530 Verkehrsplanung/Einleitung des Genehmigungsverfahrens für Arbeitsstelle von kürzerer Dauer**
Menge: 1,000 Stck

**1.1.540 Verkehrsplanung/Einleitung des Genehmigungsverfahrens für Arbeitsstelle von längerer Dauer**
Menge: 1,000 Stck

**1.1.550 Signalzeichenplan für LSA erstellen**
Menge: 1,000 Stck

### 2 Aufbrucharbeiten

#### 2.1 Entwässerungsanlagen

**2.1.10 Straßenablauf einschl. Aufsatz ausbauen**
Aufsatz für Straßenablauf incl. Ausgleichsringe (max. 3
Stück) vollständig ausbauen, einschließlich der
erforderlichen Aufbruch-, Erd-, und Verfüllarbeiten.
Aufbruchgut der Verwertung nach Wahl des AN zuführen.
Material:  Betonfertigteile
Abmessung:  bis 450 mm lichte Weite
Ausbautiefe:  bis 0,50m ab OK Aufsatz
Menge: 1,000 St

**2.1.20 Straßenablauf einschl. Aufsatz ausbauen**
Straßenablauf inklusive Aufsatz vollständig
ausbauen, einschließlich der erforderlichen
Aufbruch-, Erd- und Verfüllarbeiten.
Anschlussleitungen, die bestehen bleiben,
soweit erforderlich, abdichten.
Aufbruchgut der Verwertung nach Wahl des AN zuführen.
Material:  Betonfertigteile
Abmessung:  bis 450 mm lichte Weite
Ausbautiefe:  1,25 bis 1,50 m ab OK Aufsatz
Menge: 1,000 St

**2.1.30 Entwässerungsleitung ausbauen bis 1,25m**
Entwässerungsleitung ausbauen einschließlich
Ausheben und Verfüllen der Baugrube sowie der
eventuell erforderlichen Verbauarbeiten.
Der Anschluss der verbleibenden Leitungen
ist mit einem Verschlussteller und Muffenkitt
abzudichten.
Anschlusstiefe am Rinnenablauf ca. 0,80 m.
Rohre der Verwertung nach Wahl des AN zuführen.
Die Abrechnung erfolgt nach Aufmaß in
waagerechter Länge ab Außenkante Rinnenablauf
bis örtlich angegebene Anschlussmuffe.
Material:  Steinzeug / PE-HD
Abmessung:  bis DN 200
Aushubtiefe:  bis 1,25 m
Menge: 5,000 m

**2.1.40 Entwässerungsleitung ausbauen 1,25-1,75m**
Entwässerungsleitung ausbauen einschließlich
Ausheben und Verfüllen der Baugrube
sowie der erforderlichen Verbauarbeiten.
Der Anschluss der verbleibenden Leitungen
ist mit einem Verschlussteller und Muffenkitt
abzudichten.
Anschlusstiefe am Rinnenablauf ca. 0,80 m.
Rohre der Verwertung nach Wahl des AN zuführen.
Die Abrechnung erfolgt nach Aufmaß in
waagerechter Länge ab Außenkante Rinnenablauf
bis örtlich angegebene Anschlussmuffe.
Material:  Steinzeug / PE-HD
Abmessung:  bis DN 200
Aushubtiefe:  1,25 m bis 1,75 m
Menge: 3,000 m

**2.1.50 Entw.leitung ausb. Zulage Handschachtung**
Entwässerungsleitung ausbauen.
Zulage für Handschachtung.
Aushubtiefe:  bis 2,50 m
Menge: 3,000 m

**2.1.60 Suchgraben herstellen Klasse 3 bis 5*Tiefe bis 1,25 m Aufbruch gesond. Boden einb.u.v.**
StL-Nr. 212108910111901
Suchgraben nach Unterlagen des AG herstellen. Aushub
zur Wiederverwendung seitlich lagern. Abgerechnet wird
nach Abtragsprofilen.
Boden-/Felsklasse 3 bis 5.
Grabentiefe bis 1,25 m.
Straßenaufbruch wird gesondert vergütet.
Verbau 'nach Erfordernis, Handschachtung'
Gelagerten Boden einbauen und verdichten.
Menge: 1,000 m3
Zuordnung: 108

#### 2.2 Pflaster

**2.2.10 Pflasterdecke aufnehmen, Großpflaster**
Pflasterdecke aufnehmen.
Art = Großpflasterdecke.
Material = Naturstein, Sortenrein.
Mit Fugenfüllung aus Baustoffgemisch ohne Bindemittel.
Bettung aus Baustoffgemisch ohne Bindemittel.
Steine innerhalb der Baustelle fördern und lagern.
Übriges Aufbruchgut der Verwertung nach Wahl des AN
zuführen.
Menge: 15,000 m2

**2.2.20 Pflasterdecke aufnehmen, Großpflaster, Lager AG**
Pflasterdecke aufnehmen.
Art = Großpflasterdecke.
Material = Naturstein, Sortenrein.
Mit Fugenfüllung aus Baustoffgemisch ohne Bindemittel.
Bettung aus Baustoffgemisch ohne Bindemittel.
Steine zum Lagerplatz des AG nach Unterlagen des AG
fördern und abladen.
Übriges Aufbruchgut der Verwertung nach Wahl des AN
zuführen.
Menge: 20,000 m2

**2.2.30 Pflasterdecke aufnehmen, Kleinpflaster, Lager AG**
Pflasterdecke aufnehmen.
Art = Kleinpflasterdecke.
Material = Naturstein, Sortenrein.
Mit Fugenfüllung aus Baustoffgemisch ohne Bindemittel.
Bettung aus Baustoffgemisch ohne Bindemittel.
Steine zum Lagerplatz des AG nach Unterlagen des AG
fördern und abladen.
Übriges Aufbruchgut der Verwertung nach Wahl des AN
zuführen.
Menge: 10,000 m2

**2.2.40 Pflasterdecke aufnehmen, Großpflaster, Verwert. AN**
Pflasterdecke aufnehmen.
Art = Großpflasterdecke.
Material = Naturstein.
Mit Fugenfüllung aus Baustoffgemisch ohne Bindemittel.
Bettung aus Baustoffgemisch ohne Bindemittel.
Steine und übriges Aufbruchgut der Verwertung nach
Wahl des AN zuführen.
Menge: 5,000 m2

**2.2.50 Pflaster i.S. aufn. lagern**
Pflaster in Sand- oder Kiesbettung aufnehmen,
säubern und sortiert im Baustellenbereich
lagern.
Material:  Beton-, Klinker- und Kleinpflaster verschiedener Größe
Menge: 300,000 m2

**2.2.60 Pflaster i.S. aufn. palettiert, Lager AG**
Pflaster in Sand- oder Kiesbettung aufnehmen,
säubern und palettiert zum Lagerplatz des
AG transportieren, einschließlich Lieferung
der Paletten.
Material:  Klinker- und Betonpflaster
  verschiedener Größe
Menge: 10,000 m2

**2.2.70 Pflaster i.S. aufn. Eigentum AN**
Pflaster in Sand- oder Kiesbettung aufnehmen.
Material der Verwertung nach Wahl des AN zuführen.
Material:  Beton-, Klinker- und Kleinpflaster verschiedener Größe
Menge: 100,000 m2

**2.2.80 Zulage Fugenfüllung, Fugenmasse**
Zulage für Fugenfüllung.
Mit Fugenfüllung aus bitumenhaltiger Fugenmasse. Das
Aufbruchgut ist der Verwertung nach Wahl des AN
zuführen.
Menge: 30,000 m2

**2.2.90 Zulage für Asphaltüberzug auf Pflaster**
Zulage für Asphaltüberzug auf Pflaster.
Das Aufbruchgut ist der Verwertung nach Wahl des AN
zuführen.
Überzugdicke = bis 5 cm.
Menge: 5,000 m2

**2.2.100 Zulage Fugenfüllung, hydraulisch**
Zulage für Fugenfüllung.
Mit Fugenfüllung aus Baustoffgemisch mit hydraulischem
Bindemittel. Das Aufbruchgut ist der Verwertung nach
Wahl des AN zuführen.
Menge: 3,000 m2

#### 2.3 Platten

**2.3.10 Plattenbelag aufnehmen, 7 cm**
Plattenbelag aufnehmen.
Art = Betonplatten, ca. 7 cm dick.
Mit Fugenfüllung aus Baustoffgemisch ohne Bindemittel.
Bettung aus Baustoffgemisch ohne Bindemittel.
Platten säubern, auf Paletten stapeln, innerhalb der
Baustelle fördern und lagern.
Übriges Aufbruchgut der Verwertung nach Wahl des AN
zuführen.
Menge: 500,000 m2

**2.3.20 Plattenbelag aufn. palletiert Lager AG, 7 cm**
Plattenbelag aufnehmen.
Art = Betonplatten, ca. 7 cm dick.
Mit Fugenfüllung aus Baustoffgemisch ohne Bindemittel.
Bettung aus Baustoffgemisch ohne Bindemittel.
Platten säubern, auf Paletten stapeln zum
Lagerplatz des AG transportieren,
einschließlich Lieferung der Paletten.
Übriges Aufbruchgut der Verwertung nach Wahl des AN
zuführen.
Menge: 100,000 m2

**2.3.30 Plattenbelag aufnehmen und entsorgen 7 cm**
Plattenbelag aufnehmen.
Art = Betonplatten, ca. 7 cm dick.
Mit Fugenfüllung aus Baustoffgemisch ohne Bindemittel.
Bettung aus Baustoffgemisch ohne Bindemittel.
Aufbruchgut der Verwertung nach Wahl des AN
zuführen.
Menge: 130,000 m2

**2.3.40 Betonpl. 25-50-75/50/7 + Kleinpfl. aufn. und lagern**
Plattenbelag mit Platten und Kleinpflaster des AG (im
so genannten Kopenhagener Verband) aufnehmen.
In Verkehrsflächen für Rad- und Gehwege.
Platten aus Beton - 50 x 25 x 7, 50 x 50 x 7, 50 x 75
x7 cm.
Mit Fugenfüllung aus Baustoffgemisch ohne Bindemittel.
Bettung aus Baustoffgemisch ohne Bindemittel.
Platten und Kleinpflaster säubern, innerhalb der
Baustelle fördern und lagern
Aufbruchgut der Verwertung nach Wahl des AN
zuführen.
Menge: 20,000 m2

**2.3.50 Betonpl. 25-50-75/50/7 + Kleinpfl. aufn. zum Lager**
Plattenbelag mit Platten und Kleinpflaster des AG (im
so genannten Kopenhagener Verband) aufnehmen.
In Verkehrsflächen für Rad- und Gehwege.
Platten aus Beton - 50 x 25 x 7, 50 x 50 x 7, 50 x 75
x7 cm.
Mit Fugenfüllung aus Baustoffgemisch ohne Bindemittel.
Bettung aus Baustoffgemisch ohne Bindemittel.
Platten palletieren und Kleinpflaster zum Lagerplatz
des AG nach Unterlagen des AG fördern,
einschließlich Lieferung der Paletten.
Übriges Aufbruchgut der Verwertung nach Wahl des AN
zuführen.
Menge: 10,000 m2

**2.3.60 Betonpl. 25-50-75/50/7 + Kleinpfl. aufn.+entsorgen**
Plattenbelag mit Platten und Kleinpflaster des AG (im
so genannten Kopenhagener Verband) aufnehmen.
In Verkehrsflächen für Rad- und Gehwege.
Platten aus Beton - 50 x 25 x 7, 50 x 50 x 7, 50 x 75
x7 cm.
Mit Fugenfüllung aus Baustoffgemisch ohne Bindemittel.
Bettung aus Baustoffgemisch ohne Bindemittel.
Kleinpflaster zum Lagerplatz
des AG nach Unterlagen des AG fördern.
Übriges Aufbruchgut der Verwertung nach Wahl des AN
zuführen.
Menge: 10,000 m2

**2.3.70 Plattenbelag aufnehmen, 10 cm**
Plattenbelag aufnehmen.
Art = Betonplatten, ca. 10 cm dick.
Mit Fugenfüllung aus Baustoffgemisch ohne Bindemittel.
Bettung aus Baustoffgemisch ohne Bindemittel.
Platten säubern, auf Paletten stapeln, innerhalb der
Baustelle fördern und lagern.
Übriges Aufbruchgut der Verwertung nach Wahl des AN
zuführen.
Menge: 10,000 m2

**2.3.80 Plattenbelag aufnehmen und entsorgen, 10 cm**
Plattenbelag aufnehmen.
Art = Betonplatten, ca. 10 cm dick.
Mit Fugenfüllung aus Baustoffgemisch ohne Bindemittel.
Bettung aus Baustoffgemisch ohne Bindemittel.
Aufbruchgut der Verwertung nach Wahl des AN
zuführen.
Menge: 10,000 m2

**2.3.90 Plattenbelag aufnehmen, Naturstein, 8 -12 cm**
Plattenbelag aufnehmen.
Art = Natursteinplatte, ca. 8 bis 12 cm dick.
Material = Naturstein, Sortenrein.
Mit Fugenfüllung aus Baustoffgemisch ohne Bindemittel.
Bettung aus Baustoffgemisch ohne Bindemittel.
Platten säubern, auf Paletten stapeln, innerhalb der
Baustelle fördern und lagern.
Übriges Aufbruchgut der Verwertung nach Wahl des AN
zuführen.
Menge: 10,000 m2

**2.3.100 Plattenbelag aufn. Eigent. AN, Naturstein, 8 - 12 cm**
Plattenbelag aufnehmen.
Art = Natursteinplatte, ca. 8 bis 12 cm dick.
Material = Naturstein, Sortenrein.
Mit Fugenfüllung aus Baustoffgemisch ohne Bindemittel.
Bettung aus Baustoffgemisch ohne Bindemittel.
Aufbruchgut der Verwertung nach Wahl des AN
zuführen.
Menge: 10,000 m2

#### 2.4 Pflaster- oder Plattenbettung

**2.4.10 Pflaster- / Plattenbettung ohne Bindem. bis 5cm**
Pflasterbettung oder Plattenbettung aus Baustoffgemisch
ohne Bindemittel aufbrechen.
Aufbruchmaterial der Verwertung nach Wahl des AN
zuführen.
Bettungsdicke bis 5 cm.
Menge: 1000,000 m2

**2.4.20 Pflaster- / Plattenbettung ohne Bindem. 5-10cm**
Pflasterbettung oder Plattenbettung aus Baustoffgemisch
ohne Bindemittel aufbrechen.
Aufbruchmaterial der Verwertung nach Wahl des AN
zuführen.
Bettungsdicke 5 bis 10 cm.
Menge: 40,000 m2
- 6,667, Zuordnung: Bestell-Nr.: 0401-1 17591
- 6,667, Zuordnung: Bestell-Nr.: 0405-17 17573
- 6,667, Zuordnung: Bestell-Nr.: 0405-17 17633
- 6,667, Zuordnung: Bestell-Nr.: 0405-17 17634

#### 2.5 Pflasterstreifen, Rinnen mit Unterlage

**2.5.10 Rinne a.B/M. aufbrechen, lagern**
Pflasterstreifen mit Unterlage als
Randeinfassung, Rinne oder ähnlich aufbrechen
Aufbruchtiefe gilt ab OK Pflaster.
Aufbruchgut der Verwertung nach Wahl des AN zuführen.
Pflastersteine säubern und seitlich lagern.
Pflaster = Naturstein verschiedener Art und Größe.
Fugenfüllung = verschiedener Art.
Bettung = Beton oder Mörtel.
Aufbruchtiefe = 25 bis 55 cm.
Menge: 10,000 m2

**2.5.20 Rinne a.B/M. aufbrechen, Eigentum AN**
Pflasterstreifen mit Unterlage als
Randeinfassung, Rinne oder ähnlich aufbrechen
Aufbruchtiefe gilt ab OK Pflaster.
Aufbruchgut der Verwertung nach Wahl des AN zuführen.
Pflaster = Beton-, Naturstein verschiedener Art und
Größe.
Fugenfüllung = verschiedener Art.
Fundament = Beton oder Mörtel.
Aufbruchtiefe = 25 bis 55 cm.
Menge: 10,000 m2

#### 2.6 Schichten ohne Bindemittel

**2.6.10 Schicht o. Bindemittel aufn. Kies bis 15 cm**
Schicht ohne Bindemittel aufnehmen.
Schicht aus Baustoffgemisch für Kiestragschichten und
Deckschichtmaterial ohne Bindemittel aufnehmen.
Dicke 10,0 bis 15,0 cm.
Fläche nach Unterlagen des AG.
Material der Verwertung nach Wahl des AN zuführen.
Menge: 5,000 m2

**2.6.20 Schicht o. Bindemittel aufn. Schotter bis 15 cm**
Schicht ohne Bindemittel aufnehmen.
Schicht aus Baustoffgemisch für Schottertragschichten
aufnehmen.
Material der Verwertung nach Wahl des AN zuführen.
Dicke 10,0 bis 15,0 cm.
Menge: 10,000 m2

**2.6.30 Schicht o. Bindemittel aufn. Schotter bis 20 cm**
Schicht ohne Bindemittel aufnehmen.
Schicht aus Baustoffgemisch für Schottertragschichten
aufnehmen.
Material der Verwertung nach Wahl des AN zuführen.
Dicke über 15,0 bis 20,0 cm.
Menge: 5,000 m2

**2.6.40 Schicht o. Bindemittel aufn. Schotter 30 cm**
Schicht ohne Bindemittel aufnehmen.
Schicht aus Baustoffgemisch für Schottertragschichten
aufnehmen.
Material der Verwertung nach Wahl des AN zuführen.
Dicke über 20,0 bis 30,0 cm.
Menge: 5,000 m2

#### 2.7 Tragschicht mit hydr. Bindemittel

**2.7.10 Tragschicht m. hydr. Bindem. aufnehmen bis 15 cm**
Tragschicht mit hydraulischem Bindemittel aufbrechen
und aufnehmen.
Fläche = Fahrbahn.
Hydraulisch gebundene Tragschicht.
Aufbruchtiefe bis 15 cm.
Aufbruchstoffe der Verwertung nach Wahl des AN
zuführen.
Menge: 10,000 m2

**2.7.20 Tragschicht m. hydr. Bindem. aufnehmen bis 20 cm**
Tragschicht mit hydraulischem Bindemittel aufbrechen
und aufnehmen.
Fläche = Fahrbahn.
Hydraulisch gebundene Tragschicht.
Aufbruchtiefe über 15 bis 20 cm.
Aufbruchstoffe der Verwertung nach Wahl des AN
zuführen.
Menge: 5,000 m2

**2.7.30 Tragschicht m. hydr. Bindem. aufnehmen bis 25 cm**
Tragschicht mit hydraulischem Bindemittel aufbrechen
und aufnehmen.
Fläche = Fahrbahn.
Hydraulisch gebundene Tragschicht.
Aufbruchtiefe über 20 bis 25 cm.
Aufbruchstoffe der Verwertung nach Wahl des AN
zuführen.
Menge: 5,000 m2

**2.7.40 Betondecke aufnehmen bis 15 cm**
Betondecke aufbrechen und aufnehmen.
Fläche = Fahrbahn.
Befestigung = Betondecke.
Unterlage = nach Unterlagen des AG.
Dicke der Betondecke über 10 bis 15 cm.
Ausbaustoffe der Verwertung nach Wahl des AN zuführen.
Menge: 2,000 m2

**2.7.50 Betondecke aufnehmen bis 20 cm**
Betondecke aufbrechen und aufnehmen.
Fläche = Fahrbahn.
Befestigung = Betondecke.
Unterlage = nach Unterlagen des AG.
Dicke der Betondecke über 15 bis 20 cm.
Ausbaustoffe der Verwertung nach Wahl des AN zuführen.
Menge: 2,000 m2

**2.7.60 Betondecke aufnehmen bis 25 cm**
Betondecke aufbrechen und aufnehmen.
Fläche = Fahrbahn.
Befestigung = Betondecke.
Unterlage = nach Unterlagen des AG.
Dicke der Betondecke über 20 bis 25 cm.
Ausbaustoffe der Verwertung nach Wahl des AN zuführen.
Menge: 2,000 m2

**2.7.70 Betondecke aufnehmen bis 30 cm**
Betondecke aufbrechen und aufnehmen.
Fläche = Fahrbahn.
Befestigung = Betondecke.
Unterlage = nach Unterlagen des AG.
Dicke der Betondecke über 25 bis 30 cm.
Ausbaustoffe der Verwertung nach Wahl des AN zuführen.
Menge: 2,000 m2

**2.7.80 Betonrandstreifen aufnehmen bis 25 cm**
Betonrandstreifen aufbrechen und aufnehmen.
Streifenbreite 40 cm.
Dicke des Betonrandstreifens über 20 bis 25 cm.
Ausbaustoffe der Verwertung nach Wahl des AN zuführen.
.
Menge: 2,000 m2

**2.7.90 Betonrandstreifen aufnehmen bis 30 cm**
Betonrandstreifen aufbrechen und aufnehmen.
Streifenbreite 40 cm.
Dicke des Betonrandstreifens über 25 bis 30 cm.
Ausbaustoffe der Verwertung nach Wahl des AN zuführen.
Menge: 2,000 m2

#### 2.8 Asphaltbefestigung aufnehmen

**2.8.10 Asphaltbefestigung aufnehmen bis 6 cm**
Asphaltbefestigung aufbrechen und aufnehmen.
Fläche = Fahrbahn.
Dicke Asphaltbefestigung über 3 bis 6 cm.
Aufbruchgut der Verwertung nach Wahl des AN
zuführen.
Menge: 5,000 m2

**2.8.20 Asphaltbefestigung aufnehmen bis 12 cm**
Asphaltbefestigung aufbrechen und aufnehmen.
Fläche = Fahrbahn.
Dicke Asphaltbefestigung über 6 bis 12 cm.
Aufbruchgut der Verwertung nach Wahl des AN
zuführen.
Menge: 10,000 m2

**2.8.30 Asphaltbefestigung aufnehmen bis 18 cm**
Asphaltbefestigung aufbrechen und aufnehmen.
Fläche = Fahrbahn.
Dicke Asphaltbefestigung über 12 bis 18 cm.
Aufbruchgut der Verwertung nach Wahl des AN
zuführen.
Menge: 5,000 m2

**2.8.40 Asphaltbefestigung aufnehmen bis 24 cm**
Asphaltbefestigung aufbrechen und aufnehmen.
Fläche = Fahrbahn.
Dicke Asphaltbefestigung 18 bis 24 cm.
Aufbruchgut der Verwertung nach Wahl des AN
zuführen.
Menge: 5,000 m2

**2.8.50 Asphaltbefestigung aufnehmen bis 30 cm**
Asphaltbefestigung aufbrechen und aufnehmen.
Fläche = Fahrbahn.
Dicke Asphaltbefestigung  über 24 bis 30 cm.
Aufbruchgut der Verwertung nach Wahl des AN
zuführen.
Menge: 2,000 m2

#### 2.9 Asphalt fräsen und trennen

**2.9.10 Fahrbahndecke feinfräsen 0 bis 10 cm**
Fahrbahndecke feinfräsen
Decke fräsen und Material aufnehmen.
Gefräste Fläche reinigen
Fläche:  Fahrbahn zwischen Spurrinnen
Deckschicht:  Asphalt
Frästiefe:  0 bis 10 cm von der Sollhöhe
Fräsart:  Feinfräsung mit Spezialfräswalze. Breite 1,50 bis 2,00 m
  Schnittlinienabstand < 10 mm
  Computergesteuerte Niveliereinrichtung
Ebenheit:  längs/quer +/-4 mm, auf 4 m
  Meßlatte
Breite:  Gesamte Fahrbahn
Anfallendes Material in Eigentum des AN
übernehmen, von der Baustelle entfernen und
einer Wiederverwendung zuführen.
Menge: 10,000 m2

**2.9.20 Asphalt fräsen über 2,5 bis 4 cm**
Asphalt fräsen und Fräsgut aufnehmen. Anschlusskanten
gradlinig auf Frästiefe herstellen.
Asphaltdeckschicht.
Frästiefe über 2,5 bis 4 cm
Fläche = Fahrbahn.
Fräsasphalt der Verwertung nach Wahl des AN zuführen.
Unebenheiten der gefrästen Fläche höchsten 6 mm
innerhalb
einer 4 m langen Messstrecke in Längs- und
Querrichtung.
Menge: 100,000 m2

**2.9.30 Asphalt fräsen über 4 bis 6 cm**
Asphalt fräsen und Fräsgut aufnehmen. Anschlusskanten
gradlinig auf Frästiefe herstellen.
Asphaltdeckschicht.
Frästiefe über 4 bis 6 cm
Fläche = Fahrbahn.
Fräsasphalt der Verwertung nach Wahl des AN zuführen.
Unebenheiten der gefrästen Fläche höchsten 6 mm
innerhalb
einer 4 m langen Messstrecke in Längs- und
Querrichtung.
Menge: 20,000 m2

**2.9.40 Asphalt fräsen über 6 bis 8 cm**
Asphalt fräsen und Fräsgut aufnehmen. Anschlusskanten
gradlinig auf Frästiefe herstellen.
Asphaltdeckschicht.
Frästiefe über 6 bis 8 cm
Fläche = Fahrbahn.
Fräsasphalt der Verwertung nach Wahl des AN zuführen.
Unebenheiten der gefrästen Fläche höchsten 6 mm
innerhalb
einer 4 m langen Messstrecke in Längs- und
Querrichtung.
Menge: 40,000 m2

**2.9.50 Asphalt fräsen über 8 bis 10 cm**
Asphalt fräsen und Fräsgut aufnehmen. Anschlusskanten
gradlinig auf Frästiefe herstellen.
Asphaltdeckschicht.
Frästiefe über 8 bis 10 cm
Fläche = Fahrbahn.
Fräsasphalt der Verwertung nach Wahl des AN zuführen.
Unebenheiten der gefrästen Fläche höchsten 6 mm
innerhalb
einer 4 m langen Messstrecke in Längs- und
Querrichtung.
Menge: 50,000 m2

**2.9.60 Asphalt fräsen über 10 bis 12 cm**
Asphalt fräsen und Fräsgut aufnehmen. Anschlusskanten
gradlinig auf Frästiefe herstellen.
Asphaltdeckschicht.
Frästiefe über 10 bis 12 cm
Fläche = Fahrbahn.
Fräsasphalt der Verwertung nach Wahl des AN zuführen.
Unebenheiten der gefrästen Fläche höchsten 6 mm
innerhalb
einer 4 m langen Messstrecke in Längs- und
Querrichtung.
Menge: 20,000 m2

**2.9.70 Asphaltbefestigung trennen bis 3 cm**
Asphaltbefestigung geradlinig trennen.
Trennen durch schneiden.
Dicke der Asphaltbefestigung bis 3 cm.
Menge: 10,000 m

**2.9.80 Asphaltbefestigung trennen bis 6 cm**
Asphaltbefestigung geradlinig trennen.
Trennen durch schneiden.
Dicke der Asphaltbefestigung über 3 bis 6 cm.
Menge: 20,000 m

**2.9.90 Asphaltbefestigung trennen bis 12 cm**
Asphaltbefestigung geradlinig trennen.
Trennen durch schneiden.
Dicke der Asphaltbefestigung über 6 bis 12 cm.
Menge: 20,000 m

**2.9.100 Asphaltbefestigung trennen bis 18 cm**
Asphaltbefestigung geradlinig trennen.
Trennen durch schneiden.
Dicke der Asphaltbefestigung über 12 bis 18 cm.
Menge: 3,000 m

**2.9.110 Asphaltbefestigung trennen bis 24 cm**
Asphaltbefestigung geradlinig trennen.
Trennen durch schneiden.
Dicke der Asphaltbefestigung über 18 bis 24 cm.
Menge: 3,000 m

**2.9.120 Asphaltbefestigung trennen bis 30 cm**
Asphaltbefestigung geradlinig trennen.
Trennen durch schneiden.
Dicke der Asphaltbefestigung über 24 bis 30 cm.
Menge: 3,000 m

#### 2.10 Bordsteine in Sand

**2.10.10 Bordsteine i.S.aufn. 8/25/50cm lagern**
Bordsteine in Sand aufnehmen.
Abmessung:  8/25/50 [B/H/L]
Wieder verwertbare Bordsteine säubern, innerhalb der
Baustelle fördern und lagern.
Nicht wieder verwendbare Bordsteine und übriges
Aufbruchgut
der Verwertung nach Wahl des AN zuführen.
Menge: 15,000 m

**2.10.20 Bordsteine i.S.aufn. 8/25/50cm beseitg.**
Bordsteine in Sand aufnehmen.
Abmessung:  8/25/50 [B/H/L]
Sämtliche Steine und übriges Aufbruchgut
der Verwertung nach Wahl des AN zuführen.
Menge: 40,000 m

**2.10.30 Bordsteine i.S.aufn. 10-15/30cm lagern**
Bordsteine in Sand aufnehmen.
Abmessung:  10/30 bis 15/30 [B/H]
Wieder verwertbare Bordsteine säubern, innerhalb der
Baustelle fördern und lagern.
Nicht wieder verwendbare Bordsteine und übriges
Aufbruchgut
der Verwertung nach Wahl des AN zuführen.
Menge: 20,000 m

**2.10.40 Bordsteine i.S.aufn. 10-15/30cm beseitg.**
Bordsteine in Sand aufnehmen.
Abmessung:  10/30 bis 15/30 [B/H]
Sämtliche Steine und übriges Aufbruchgut
der Verwertung nach Wahl des AN zuführen.
Menge: 10,000 m

#### 2.11 Bordsteine in Beton

**2.11.10 Bordsteine i.B.aufn. 8/25/50cm lagern**
Bordsteine in Beton aufnehmen.
Abmessung:  8/25/50 [B/H/L]
Wieder verwertbare Bordsteine säubern, innerhalb der
Baustelle fördern und lagern.
Nicht wieder verwendbare Bordsteine und übriges
Aufbruchgut
der Verwertung nach Wahl des AN zuführen.
Menge: 30,000 m

**2.11.20 Bordsteine i.B.aufn. 8/25/50cm beseitg.**
Bordsteine in Beton aufnehmen.
Abmessung:  8/25/50 [B/H/L]
Sämtliche Steine und übriges Aufbruchgut
der Verwertung nach Wahl des AN zuführen.
Menge: 30,000 m

**2.11.30 Bordsteine i.B.aufn. 10-15/30cm lagern**
Bordsteine in Beton aufnehmen.
Abmessung:  10/30 bis 15/30 [B/H]
Wieder verwertbare Bordsteine säubern, innerhalb der
Baustelle fördern und lagern.
Nicht wieder verwendbare Bordsteine und übriges
Aufbruchgut
der Verwertung nach Wahl des AN zuführen.
Menge: 30,000 m

**2.11.40 Bordsteine i.B.aufn. 10-15/30cm beseitg.**
Bordsteine in Beton aufnehmen.
Abmessung:  10/30 bis 15/30 [B/H]
Sämtliche Steine und übriges Aufbruchgut
der Verwertung nach Wahl des AN zuführen.
Menge: 30,000 m

**2.11.50 Bordsteine i.B.aufn. >15/30cm lagern**
Bordsteine in Beton aufnehmen.
Abmessung:  über 15/30 [B/H]
Wieder verwertbare Bordsteine säubern, innerhalb der
Baustelle fördern und lagern.
Nicht wieder verwendbare Bordsteine und übriges
Aufbruchgut
der Verwertung nach Wahl des AN zuführen.
Menge: 5,000 m

**2.11.60 Bordsteine i.B.aufn. >15/30cm beseitg.**
Bordsteine in Beton aufnehmen.
Abmessung:  über 15/30 [B/H]
Sämtliche Steine und übriges Aufbruchgut
der Verwertung nach Wahl des AN zuführen.
Menge: 3,000 m

#### 2.12 Leit- oder Sperrpfähle aufnehmen

**2.12.10 Pfahl in Erdreich ausbauen**
Leit- oder Sperrpfähle aus verschiedenen
Baustoffen ausbauen und im Baustellenbereich
lagern.
Standort =  in Erdreich versetzt
Menge: 15,000 St

**2.12.20 Pfahl in Erdreich ausbauen**
Leit- oder Sperrpfähle aus verschiedenen
Baustoffen ausbauen, Baustoffen der Verwertung
nach Wahl des AN zuführen.
Standort = in Erdreich versetzt
Menge: 10,000 St

**2.12.30 Pfahl in Pflaster ausbauen**
Leit- oder Sperrpfähle aus verschiedenen
Baustoffen ausbauen und im Baustellenbereich
lagern.
Standort = in Pflasterdecke versetzt
Menge: 5,000 St

**2.12.40 Pfahl in Pflaster ausbauen**
Leit- oder Sperrpfähle aus verschiedenen
Baustoffen ausbauen, Baustoffe der Verwertung
nach Wahl des AN zuführen.
Standort = in Pflasterdecke versetzt
Menge: 20,000 St

**2.12.50 Pfahl in Pflaster + Unterbau ausbauen**
Leit- oder Sperrpfähle aus verschiedenen
Baustoffen ausbauen und im Baustellenbereich
lagern.
Standort = in Pflaster auf Unterbau versetzt
Menge: 20,000 St

**2.12.60 Pfahl in Pflaster + Unterbau ausbauen**
Leit- oder Sperrpfähle aus verschiedenen
Baustoffen ausbauen, Baustoffe der Verwertung
nach Wahl des AN zuführen.
Standort = in Pflaster auf Unterbau versetzt
Menge: 2,000 St

**2.12.70 Pfahl ausb., Erdreich schließen**
Leit- oder Sperrpfähle aus verschiedenen
Baustoffen ausbauen und im Baustellenbereich
lagern, einschließlich Schließen des Loches.
Standort = in Erdreich versetzt
Menge: 2,000 St

**2.12.80 Pfahl ausb., Pflaster schließen**
Leit- oder Sperrpfähle aus verschiedenen
Baustoffen ausbauen und im Baustellenbereich
lagern, einschließlich Schließen des Loches
und Wiederherstellen des Belages.
Standort = in Pflasterdecke versetzt
Menge: 3,000 St

**2.12.90 Pfahl ausb., Pflaster+Unterbau schließen**
Leit- oder Sperrpfähle aus verschiedenen
Baustoffen ausbauen und im Baustellenbereich
lagern, einschließlich Schließen des Loches
und Wiederherstellen des Belages.
Standort = in Pflaster mit Unterbau versetzt
Menge: 2,000 St

**2.12.100 Pfahl ausb., Asphaltdecke schließen**
Leit- oder Sperrpfähle aus verschiedenen
Baustoffen ausbauen und im Baustellenbereich
lagern, einschließlich Schließen des Loches
und Wiederherstellen des Belages.
Standort = in Asphaltdecke versetzt
Menge: 2,000 St

### 3 Bodenbewegungen

#### 3.1 Bodenbewegungen allgemein

**3.1.10 Unbrauchbarer Boden Kl. 3-5 lösen u. laden. <5m³**
Unbrauchbaren Boden nach Angabe des AG
lösen und laden.
Boden der Verwertung nach Wahl des AN zuführen.
Bodenklasse:  3 bis 5.
Belastung gem. LAGA : = Z 0
Menge <= 5m³
Vergütung nach LKW-Aufmaß.
Menge: 50,000 m³

**3.1.20 Unbrauchbarer Boden Kl. 3-5 lösen u. laden. >5m³**
Unbrauchbaren Boden nach Angabe des AG
lösen und laden.
Boden der Verwertung nach Wahl des AN zuführen.
Bodenklasse:  3 bis 5.
Belastung gem. LAGA : = Z 0
Menge > 5m³
Vergütung nach LKW-Aufmaß.79,50
Menge: 20,000 m³

**3.1.30 Unbrauchbarer Boden Kl. 3-5 lösen u. laden. <5m³**
Unbrauchbaren Boden nach Angabe des AG
lösen und laden.
Boden der Verwertung nach Wahl des AN zuführen.
Bodenklasse:  3 bis 5.
Belastung gem. LAGA : < Z 1.1
Menge <= 5m³
Vergütung nach LKW-Aufmaß.
Menge: 1,000 m³

**3.1.40 Unbrauchbarer Boden Kl. 3-5 lösen u. laden. >5m³**
Unbrauchbaren Boden nach Angabe des AG
lösen und laden.
Boden der Verwertung nach Wahl des AN zuführen.
Bodenklasse:  3 bis 5.
Belastung gem. LAGA : < Z 1.1
Menge > 5m³
Vergütung nach LKW-Aufmaß.
Menge: 1,000 m³

**3.1.50 Unbrauchbarer Boden Kl. 3-5 lösen u. laden. <5m³**
Unbrauchbaren Boden nach Angabe des AG
lösen und laden.
Boden der Verwertung nach Wahl des AN zuführen.
Bodenklasse:  3 bis 5.
Belastung gem. LAGA : >Z1.1, < Z 1.2
Menge <= 5m³
Vergütung nach LKW-Wiegeschein.
Menge: 1,000 t

**3.1.60 Unbrauchbarer Boden Kl. 3-5 lösen u. laden. >5m³**
Unbrauchbaren Boden nach Angabe des AG
lösen und laden.
Boden der Verwertung nach Wahl des AN zuführen.
Bodenklasse:  3 bis 5.
Belastung gem. LAGA : >Z1.1, < Z 1.2
Menge > 5m³
Vergütung nach LKW-Wiegeschein.
Menge: 1,000 t

**3.1.70 Unbrauchbarer Boden Kl. 3-5 lösen u. laden. <5m³**
Unbrauchbaren Boden nach Angabe des AG
lösen und laden.
Boden der Verwertung nach Wahl des AN zuführen.
Bodenklasse:  3 bis 5.
Belastung gem. LAGA : > 1.2, < Z 2.0
Menge <= 5m³
Vergütung nach LKW-Wiegeschein..
Menge: 1,000 t

**3.1.80 Unbrauchbarer Boden Kl. 3-5 lösen u. laden. >5m³**
Unbrauchbaren Boden nach Angabe des AG
lösen und laden.
Boden der Verwertung nach Wahl des AN zuführen.
Bodenklasse:  3 bis 5.
Belastung gem. LAGA : > 1.2, < Z 2.0
Menge > 5m³
Vergütung nach LKW-Wiegeschein.
Menge: 1,000 t

**3.1.90 Unbrauchbarer Boden Kl. 3-5 lösen u. laden. <5m³**
Unbrauchbaren Boden nach Angabe des AG
lösen und laden.
Boden der Verwertung nach Wahl des AN zuführen.
Bodenklasse:  3 bis 5.
Belastung gem. LAGA : >Z 2.0
Menge <= 5m³
Vergütung nach LKW-Wiegeschein.
Menge: 1,000 t

**3.1.100 Unbrauchbarer Boden Kl. 3-5 lösen u. laden. >5m³**
Unbrauchbaren Boden nach Angabe des AG
lösen und laden.
Boden der Verwertung nach Wahl des AN zuführen.
Bodenklasse:  3 bis 5.
Belastung gem. LAGA : >Z 2.0
Menge > 5m³
Vergütung nach LKW-Wiegeschein.
Menge: 1,000 t

#### 3.2 Frostschutzschicht herstellen

**3.2.10 Schicht aus frostunempf. Baustoffgem. oder Boden herst.**
Schicht aus frostunempfindlichem Baustoffgemisch oder
Boden herstellen.
In Verkehrsflächen.
Boden nach DIN 18196 = SE, SW.
Feinanteil Kategorie UF3, im eingebauten Zustand
höchstens 5 M.-v.H. Feinanteile.
Verformungsmodul Ev2 auf der Oberfläche
mindestens 100 MN / m2.
Einbaudicke nach Unterlagen des AG.
Vergütung nach LKW-Aufmaß
Menge: 10,000 m3
- 2,000, Zuordnung: 15403
- 2,000, Zuordnung: Mengen 2015 15000
- 2,000, Zuordnung: Bestell-Nr.: 0405-16 16099
- 2,000, Zuordnung: Bestell-Nr.: 0405-16 16286

#### 3.3 Oberbodenauftrag

**3.3.10 Oberboden andecken, 5-15cm, LKW-Aufmaß**
Oberboden profilgerecht auf Böschungen,
Banketten, Trennstreifen u.ä. andecken.
Dicke der Andeckung:  5 bis 15 cm

Vergütung nach LKW-Aufmaß
Menge: 3,000 m3

**3.3.20 Oberboden andecken, 15-30cm, LKW-Aufmaß**
Oberboden profilgerecht auf Böschungen,
Banketten, Trennstreifen u.ä. andecken.
Dicke der Andeckung:  15 bis 30 cm

Vergütung nach LKW-Aufmaß
Menge: 3,000 m3

### 4 Einfassungen herstellen

#### 4.1 Bordsteine in Beton setzen, r > 20 m

**4.1.10 Naturbord 12/30 in Beton r>20m, Steine AG**
Bordsteine aus Naturstein setzen.
Naturbord ca. 12 cm breit.
Bordsteine aus Granit, Steine des AG.
Bordsteine in Geraden und Bögen, r > 20,00 m.
Fugen mit Zementschlämme, mit Mörtelklasse M 10
EN 998-2 vergießen.
Unterbeton und Rückenstütze in 15 cm Dicke.
Rückenstütze bis 15 cm unter Oberkante Bordstein.
Fundamentbeton C16/20. Einschließlich der
erforderlichen Erd- und Schalungsarbeiten.
Menge: 20,000 m

**4.1.20 Naturbord 12-15/30 in Beton r>20m, Steine AG**
Bordsteine aus Naturstein mit gleichmäßiger
Färbung setzen.
Naturbord ca. 12 bis 15 cm breit.
Bordsteine aus Granit, Steine des AG.
Bordsteine in Geraden und Bögen, r > 20,00 m.
Fugen mit Zementschlämme, mit Mörtelklasse M 10
EN 998-2 vergießen.
Unterbeton und Rückenstütze in 15 cm Dicke.
Rückenstütze bis 15 cm unter Oberkante Bordstein.
Fundamentbeton C16/20.Einschließlich der
erforderlichen Erd- und Schalungsarbeiten.
Menge: 5,000 m

**4.1.30 Naturbord >15/30 in Beton r>20m, Steine AG**
Bordsteine aus Naturstein mit gleichmäßiger
Färbung setzen.
Naturbord  >15 cm breit.
Bordsteine aus Granit, Steine des AG.
Bordsteine in Geraden und Bögen, r > 20,00 m.
Fugen mit Zementschlämme, mit Mörtelklasse M 10
EN 998-2 vergießen.
Unterbeton und Rückenstütze in 15 cm Dicke.
Rückenstütze bis 15 cm unter Oberkante Bordstein.
Fundamentbeton C16/20.Einschließlich der
erforderlichen Erd- und Schalungsarbeiten.
Menge: 5,000 m

**4.1.40 Naturbord 6-10/30 in Beton r>20m, Steine AG**
Bordsteine aus Naturstein mit gleichmäßiger
Färbung setzen.
Naturbord ca. 6 bis 10 cm breit.
Bordsteine aus Granit, Steine des AG.
Bordsteine in Geraden und Bögen, r > 20,00 m.
Fugen mit Zementschlämme, mit Mörtelklasse M 10
EN 998-2 vergießen.
Unterbeton und Rückenstütze in 15 cm Dicke.
Rückenstütze bis 15 cm unter Oberkante Bordstein.
Fundamentbeton C16/20.Einschließlich der
erforderlichen Erd- und Schalungsarbeiten.
Menge: 2,000 m

**4.1.50 Betonbord 10/30cm in Beton r>20m, Steine AG**
Bordsteine in Geraden und Bögen, r > 20,00 m,
in Beton setzen, einschließlich der
erforderlichen Erd- und Schalungsarbeiten.
Unterbeton und Rückenstütze in C 16/20
in 15 cm Dicke.
Rückenstütze bis 15 cm unter OK Bordstein.
Fugen mit Schacht- und Sielbaumörtel der
Mörtelklasse M 20 EN 998-2 (MG III a DIN 1053)
Körnung 0-4 mm hinterstreichen.
Material:  Beton, Steine des AG
Abmessung:  10/30 cm [B/H]
Menge: 10,000 m

**4.1.60 Betonbord 8/25 in Beton r>20m, Steine AG**
Bordstein aus Beton setzen.
Bordstein TB 8 x 25 cm.
Steine des AG.
Bordsteine in Geraden und Bögen, r > 20,00 m.
Fugen hinterstreichen mit Fertigzementmörtel
Mörtelklasse M 10 EN 998-2.
Unterbeton und Rückenstütze in 10 cm Dicke.
Rückenstütze bis 10 cm unter Oberkante
Bordstein.Einschließlich der
erforderlichen Erd- und Schalungsarbeiten.
Fundamentbeton C16/20.
Menge: 50,000 m

**4.1.70 Naturbord 12/30 in Beton r>20m**
Bordsteine aus Naturstein mit gleichmäßiger
Färbung setzen.
Naturbord ca. 12 cm breit, obere Sichtkante 2 cm
abgerundet.
Bordsteine aus Granit, fein- mittelkörniger Granit ohne
große Einschlüsse, sonst DIN 1343 Klasse 2, H2, F1,
gestockt fein gearbeitet.
Bordsteine in Geraden und Bögen, r > 20,00 m.
Fugen mit Zementschlämme, mit Mörtelklasse M 10
EN 998-2 vergießen.
Unterbeton und Rückenstütze in 15 cm Dicke.
Rückenstütze bis 15 cm unter Oberkante Bordstein.
Fundamentbeton C16/20.Einschließlich der
erforderlichen Erd- und Schalungsarbeiten.
Menge: 3,000 m

**4.1.80 Naturbord 12-15/30 in Beton r>20m**
Bordsteine aus Naturstein mit gleichmäßiger
Färbung setzen.
Naturbord ca. 12 bis 15 cm breit, obere Sichtkante 2
cm abgerundet.
Bordsteine aus Granit, fein- mittelkörniger Granit ohne
große Einschlüsse, sonst DIN 1343 Klasse 2, H2, D2, F1,
gestockt fein gearbeitet.
Bordsteine in Geraden und Bögen, r > 20,00 m.
Fugen mit Zementschlämme, mit Mörtelklasse M 10
EN 998-2 vergießen.
Unterbeton und Rückenstütze in 15 cm
Dicke.Einschließlich der
erforderlichen Erd- und Schalungsarbeiten.
Rückenstütze bis 15 cm unter Oberkante Bordstein.
Fundamentbeton C16/20.
Menge: 10,000 m

**4.1.90 Betonbord 8/25 in Beton r>20m**
Bordstein aus Beton setzen.
Bordstein TB 8 x 25 cm.
Bordsteine in Geraden und Bögen, r > 20,00 m.
Fugen hinterstreichen mit Fertigzementmörtel
Mörtelklasse M 10 EN 998-2.
Unterbeton und Rückenstütze in 10 cm Dicke.
Rückenstütze bis 10 cm unter Oberkante Bordstein.
Fundamentbeton C16/20.Einschließlich der
erforderlichen Erd- und Schalungsarbeiten.
Menge: 30,000 m

**4.1.100 Betonbord 10/30 in Beton r>20m**
Bordstein aus Beton setzen.
Bordstein TB 10 x 30 cm.
Bordsteine in Geraden und Bögen, r > 20,00 m.
Fugen hinterstreichen mit Fertigzementmörtel
Mörtelklasse M 10 EN 998-2.
Unterbeton und Rückenstütze in 15 cm Dicke.
Rückenstütze bis 15 cm unter Oberkante Bordstein.
Fundamentbeton C16/20.Einschließlich der
erforderlichen Erd- und Schalungsarbeiten.
Menge: 10,000 m

**4.1.110 Betonbord 12-15/30 in Beton r>20m**
Bordstein aus Beton setzen.
Bordstein BH 12-15 x 30 cm.
Bordsteine in Geraden und Bögen, r > 20,00 m.
Fugen hinterstreichen mit Fertigzementmörtel
Mörtelklasse M 10 EN 998-2.
Unterbeton und Rückenstütze in 15 cm Dicke.
Rückenstütze bis 15 cm unter Oberkante Bordstein.
Fundamentbeton C16/20.Einschließlich der
erforderlichen Erd- und Schalungsarbeiten.
Menge: 3,000 m

**4.1.120 Betonbord 12-15/30 in Beton r>20m, Steine AG**
Bordstein aus Beton setzen.
Bordstein BH 12-15 x 30 cm.
Steine des AG.
Bordsteine in Geraden und Bögen, r > 20,00 m.
Fugen hinterstreichen mit Fertigzementmörtel
Mörtelklasse M 10 EN 998-2.
Unterbeton und Rückenstütze in 15 cm Dicke.
Rückenstütze bis 15 cm unter Oberkante Bordstein.
Fundamentbeton C16/20.Einschließlich der
erforderlichen Erd- und Schalungsarbeiten.
Menge: 2,000 m

**4.1.130 Betonbord 15-25/50 in Beton r>20m**
Bordstein aus Beton setzen.
Bordstein BH 15-25 x 50 cm.
Bordsteine in Geraden und Bögen, r > 20,00 m.
Fugen hinterstreichen mit Fertigzementmörtel
Mörtelklasse M 10 EN 998-2.
Unterbeton und Rückenstütze in 15 cm Dicke.
Rückenstütze bis 15 cm unter Oberkante Bordstein.
Fundamentbeton C16/20.Einschließlich der
erforderlichen Erd- und Schalungsarbeiten.
Menge: 10,000 m

**4.1.140 Betonbord 15-25/50 in Beton r>20m, Steine AG**
Bordstein aus Beton setzen.
Bordstein BH 15-25 x 50 cm.
Steine des AG.
Bordsteine in Geraden und Bögen, r > 20,00 m.
Fugen hinterstreichen mit Fertigzementmörtel
Mörtelklasse M 10 EN 998-2.
Unterbeton und Rückenstütze in 15 cm Dicke.
Rückenstütze bis 15 cm unter Oberkante Bordstein.
Fundamentbeton C16/20.Einschließlich der
erforderlichen Erd- und Schalungsarbeiten.
Menge: 2,000 m

#### 4.2 Bordsteine in Beton setzen, r =< 20 m

**4.2.10 Naturbord 12/30 in Beton r<20m, Steine AG**
Bordsteine aus Naturstein mit gleichmäßiger
Färbung setzen.
Naturbord ca. 12 cm breit.
Bordsteine aus Granit, Steine des AG.
Bordsteine in Geraden und Bögen, r < 20,00 m.
Fugen mit Zementschlämme, mit Mörtelklasse M 10
EN 998-2 vergießen.
Unterbeton und Rückenstütze in 15 cm Dicke.
Rückenstütze bis 15 cm unter Oberkante Bordstein.
Fundamentbeton C16/20.Einschließlich der
erforderlichen Erd- und Schalungsarbeiten.
Menge: 2,000 m

**4.2.20 Naturbord 12-15/30 in Beton r<20m, Steine AG**
Bordsteine aus Naturstein mit gleichmäßiger
Färbung setzen.
Naturbord ca. 12 bis 15 cm breit.
Bordsteine aus Granit, Steine des AG.
Bordsteine in Geraden und Bögen, r < 20,00 m.
Fugen mit Zementschlämme, mit Mörtelklasse M 10
 EN 998-2 vergießen.
Unterbeton und Rückenstütze in 15 cm Dicke.
Rückenstütze bis 15 cm unter Oberkante Bordstein.
Fundamentbeton C16/20.Einschließlich der
erforderlichen Erd- und Schalungsarbeiten.
Menge: 10,000 m

**4.2.30 Naturbord >15/30 in Beton r<20m, Steine AG**
Bordsteine aus Naturstein mit gleichmäßiger
Färbung setzen.
Naturbord > 15 cm breit.
Bordsteine aus Granit, Steine des AG.
Bordsteine in Geraden und Bögen, r < 20,00 m.
Fugen mit Zementschlämme, mit Mörtelklasse M 10
 EN 998-2 vergießen.
Unterbeton und Rückenstütze in 15 cm Dicke.
Rückenstütze bis 15 cm unter Oberkante Bordstein.
Fundamentbeton C16/20.Einschließlich der
erforderlichen Erd- und Schalungsarbeiten.
Menge: 2,000 m

**4.2.40 Betonbord 8/25 in Beton r<20m, Steine AG**
Bordstein aus Beton setzen.
Bordstein TB 8 x 25 cm.
Steine des AG.
Bordsteine in Geraden und Bögen, r < 20,00 m.
Fugen hinterstreichen mit Fertigzementmörtel
Mörtelklasse M 10 EN 998-2.
Unterbeton und Rückenstütze in 10 cm Dicke.
Rückenstütze bis 10 cm unter Oberkante Bordstein.
Fundamentbeton C16/20.Einschließlich der
erforderlichen Erd- und Schalungsarbeiten.
Menge: 2,000 m

**4.2.50 Betonbord 8/25 in Beton r<20m**
Bordstein aus Beton setzen.
Bordstein TB 8 x 25 cm.
Bordsteine in Geraden und Bögen, r < 20,00 m.
Fugen hinterstreichen mit Fertigzementmörtel
Mörtelklasse M 10 EN 998-2.
Unterbeton und Rückenstütze in 10 cm Dicke.
Rückenstütze bis 10 cm unter Oberkante Bordstein.
Fundamentbeton C16/20.Einschließlich der
erforderlichen Erd- und Schalungsarbeiten.
Menge: 10,000 m

**4.2.60 Betonbord 10/30 in Beton r<20m**
Bordstein aus Beton setzen.
Bordstein TB 10 x 30 cm.
Bordsteine in Geraden und Bögen, r < 20,00 m.
Fugen hinterstreichen mit Fertigzementmörtel mit
Mörtelklasse M 10 EN 998-2.
Unterbeton und Rückenstütze in 15 cm Dicke.
Rückenstütze bis 15 cm unter Oberkante Bordstein.
Fundamentbeton C16/20.Einschließlich der
erforderlichen Erd- und Schalungsarbeiten.
Menge: 2,000 m

**4.2.70 Betonbord 12-15/30 in Beton r<20m**
Bordstein aus Beton setzen.
Bordstein BH 12-15 x 30 cm.
Bordsteine in Geraden und Bögen, r < 20,00 m.
Fugen hinterstreichen mit Fertigzementmörtel mit
Mörtelklasse M 10 EN 998-2.
Unterbeton und Rückenstütze in 15 cm Dicke.
Rückenstütze bis 15 cm unter Oberkante Bordstein.
Fundamentbeton C16/20.Einschließlich der
erforderlichen Erd- und Schalungsarbeiten.
Menge: 2,000 m

#### 4.3 Bordsteine ohne Bindemittel setzen

**4.3.10 Betonbord o.B. 8/25**
Bordstein aus Beton setzen.
Bordsteine in Geraden und Bögen in feine
Gesteinskörnung versetzen, einschließlich der
erforderlichen
Erdarbeiten.
Bordstein TB 8 x 25 cm.
Menge: 2,000 m

**4.3.20 Betonbord o.B. 8/25 Steine Baust.**
Bordstein aus Beton setzen.
Bordsteine in Geraden und Bögen in feine
Gesteinskörnung versetzen, einschließlich der
erforderlichen
Erdarbeiten.
Bordstein TB 8 x 25 cm.
Die Bordsteine, im Baustellenbereich gelagert,
aufnehmen und fördern.
Menge: 2,000 m

**4.3.30 Klinkerbord o.B. versetzen, Steine AG**
Klinkerbord einreihig halbhochkant in Geraden
oder Bögen in feine Gesteinskörnung setzen.
Klinkerbord, im Baustellenbereich gelagert, aufnehmen
und fördern.
Menge: 2,000 m

#### 4.4 Bordsteine regulieren

**4.4.10 Naturbord i.S. regulieren 6-15cm**
Bordsteine auf Sand- oder Kiesbettung höhen-
und fluchtgerecht regulieren.
Unterfüllen mit Sand oder Pflasterkies.
Aufbruchgut wird Eigentum des AN.
Fugen mit Schacht- und Sielbaumörtel der
Mörtelklasse M 20 EN 998-2 (MG III a DIN 1053)
Körnung 0-4 mm verstreichen und vergießen.
Material:  Bordsteine aus Naturstein
Abmessung:  6 bis 15 cm Breite
Menge: 2,000 m

**4.4.20 Betonbord i.S. regulieren 8/25/50cm, ohne Hinterstreichen**
Bordsteine auf Sand- oder Kiesbettung höhen-
und fluchtgerecht regulieren.
Unterfüllen mit Sand oder Pflasterkies.

Material:  Bordsteine aus Beton
Abmessung:  8/25/50 cm [B/H/L]
Menge: 2,000 m

**4.4.30 Zulage, Bordsteine regulieren**
Zulage, Bordsteine aufnehmen und regulieren.
Bordsteine siehe Unterlagen des AG.
Bordsteine in Geraden und Bögen, r > 20,00 m.
Fugen hinterstreichen mit Fertigzementmörtel
Mörtelklasse M 10 EN 998-2.
Rückenstütze bis 15 cm unter Oberkante Bordstein.
Fundamentbeton C16/20.
Menge: 2,000 m

#### 4.5 Zulagen Bordsteine

**4.5.10 Zulage, Bordstein trennen, quer**
Bordstein auf Passmaß trennen.
Bordsteine wie vorher.
Bordstein trennen durch schneiden.
Bordstein quer trennen.
Menge: 20,000 St

**4.5.20 Zulage, Bordstein trennen, Gehrung**
Bordstein auf Passmaß trennen.
Bordsteine wie vorher.
Bordstein trennen durch schneiden.
Bordstein auf Gehrung trennen.
Menge: 2,000 St

### 5 Entwässerungsrinne

#### 5.1 Entwässerungsrinne auf Betonbettung 35, 40 und 35 cm

**5.1.10 Entwässerungsr., Großpflaster, Ges.-dicke 35cm, 2-zeilig**
Pflasterstreifen aus Naturstein herstellen.
Streifen als Rinnenpflaster, Großpflaster.
Breite = 2 - zeilig.
Fugen mit Schacht- und Sielbaumörtel der
Mörtelklasse M 10 EN 998-2 (MG III a DIN 1053)
Körnung 0-4 mm als feuchte Mischung
einschlämmen und die Steine von
Verschmutzung reinigen.
Fundament und Rückenstütze aus Beton C 16/20.
Gesamtdicke = 35 cm einschließlich Bettung.
Steine des AG.
Menge: 3,000 m2

**5.1.20 Entwässerungsr., Großpflaster, Ges.-dicke 35cm, 3-zeilig**
Pflasterstreifen aus Naturstein herstellen.
Streifen als Rinnenpflaster, Großpflaster
Breite = 3 - zeilig, Muldenrinne.
Fugen mit Schacht- und Sielbaumörtel der
Mörtelklasse M 10 EN 998-2 (MG III a DIN 1053)
Körnung 0-4 mm als feuchte Mischung
einschlämmen und die Steine von
Verschmutzung reinigen.
Fundament und Rückenstütze aus Beton C 16/20.
Gesamtdicke = 35 cm einschließlich Bettung.
Steine des AG.
Menge: 2,000 m2

**5.1.30 Entwässerungsr., Kleinpflaster, Ges.-dicke 35cm, 4-zeilig**
Pflasterstreifen aus Naturstein herstellen.
Streifen als Rinnenpflaster, Kleinpflaster.
Breite = 4 - zeilig.
Fugen mit Schacht- und Sielbaumörtel der
Mörtelklasse M 10 EN 998-2 (MG III a DIN 1053)
Körnung 0-4 mm als feuchte Mischung
einschlämmen und die Steine von
Verschmutzung reinigen.
Fundament und Rückenstütze aus Beton C 16/20.
Gesamtdicke = 35 cm einschließlich Bettung.
Steine des AG.
Menge: 2,000 m2

**5.1.40 Entwässerungsr., Betonstein, rot, Ges.-dicke 35cm, 1-zeilig**
Pflasterstreifen aus Betonsteinen herstellen.
Streifen als Rinnenpflaster, Betonsteinpflaster,
klinkerrot 250/120/100 mm.
Breite = 1 - zeilig.
Fugen mit Schacht- und Sielbaumörtel der
Mörtelklasse M 10 EN 998-2 (MG III a DIN 1053)
Körnung 0-4 mm als feuchte Mischung
einschlämmen und die Steine von
Verschmutzung reinigen.
Fundament und Rückenstütze aus Beton C 16/20.
Gesamtdicke = 35 cm einschließlich Bettung.
Menge: 2,000 m2

**5.1.50 Entwässerungsr., Betonstein, rot, Ges.-dicke 35cm, 3-zeilig**
Pflasterstreifen aus Betonsteinen herstellen.
Streifen als Rinnenpflaster, Betonsteinpflaster,
klinkerrot 250/120/100 mm.
Breite = 3 - zeilig.
Fugen mit Schacht- und Sielbaumörtel der
Mörtelklasse M 10 EN 998-2 (MG III a DIN 1053)
Körnung 0-4 mm als feuchte Mischung
einschlämmen und die Steine von
Verschmutzung reinigen.
Fundament und Rückenstütze aus Beton C 16/20.
Gesamtdicke = 35 cm einschließlich Bettung.
Menge: 3,000 m2

**5.1.60 Entwässerungsr., Betonstein, rot, Ges.-dicke 35cm, 5-zeilig**
Pflasterstreifen aus Betonsteinen herstellen.
Streifen als Rinnenpflaster, Betonsteinpflaster,
klinkerrot 250/120/100 mm.
Breite = 5 - zeilig, Muldenrinne.
Fugen mit Schacht- und Sielbaumörtel der
Mörtelklasse M 10 EN 998-2 (MG III a DIN 1053)
Körnung 0-4 mm als feuchte Mischung
einschlämmen und die Steine von
Verschmutzung reinigen.
Fundament und Rückenstütze aus Beton C 16/20.
Gesamtdicke = 35 cm einschließlich Bettung.
Menge: 2,000 m2

**5.1.70 Entwässerungsr., Betonstein, rot, Ges.-dicke 35cm, 5-zeilig vom AG**
Pflasterstreifen aus Betonsteinen herstellen.
Betonsteinpflaster vom AG 250/120/100 mm.
Breite = 5 - zeilig, Muldenrinne.
Fugen mit Schacht- und Sielbaumörtel der
Mörtelklasse M 10 EN 998-2 (MG III a DIN 1053)
Körnung 0-4 mm als feuchte Mischung
einschlämmen und die Steine von
Verschmutzung reinigen.
Fundament und Rückenstütze aus Beton C 16/20.
Gesamtdicke = 35 cm einschließlich Bettung.
Menge: 2,000 m2

**5.1.80 Entwässerungsr., Großpflaster, Ges.-dicke 40cm, 2-zeilig**
Pflasterstreifen aus Naturstein herstellen.
Streifen als Rinnenpflaster, Großpflaster.
Breite = 2 - zeilig.
Fugen mit Schacht- und Sielbaumörtel der
Mörtelklasse M 10 EN 998-2 (MG III a DIN 1053)
Körnung 0-4 mm als feuchte Mischung
einschlämmen und die Steine von
Verschmutzung reinigen.
Fundament und Rückenstütze aus Beton C 16/20.
Gesamtdicke = 40 cm einschließlich Bettung.
Steine des AG.
Menge: 1,000 m2

**5.1.90 Entwässerungsr., Großpflaster, Ges.-dicke 40cm, 3-zeilig**
Pflasterstreifen aus Naturstein herstellen.
Streifen als Rinnenpflaster, Großpflaster
Breite = 3 - zeilig, Muldenrinne.
Fugen mit Schacht- und Sielbaumörtel der
Mörtelklasse M 10 EN 998-2 (MG III a DIN 1053)
Körnung 0-4 mm als feuchte Mischung
einschlämmen und die Steine von
Verschmutzung reinigen.
Fundament und Rückenstütze aus Beton C 16/20.
Gesamtdicke = 40 cm einschließlich Bettung.
Steine des AG.
Menge: 1,000 m2

**5.1.100 Entwässerungsr., Kleinpflaster, Ges.-dicke 40cm, 4-zeilig**
Pflasterstreifen aus Naturstein herstellen.
Streifen als Rinnenpflaster, Kleinpflaster.
Breite = 4 - zeilig.
Fugen mit Schacht- und Sielbaumörtel der
Mörtelklasse M 10 EN 998-2 (MG III a DIN 1053)
Körnung 0-4 mm als feuchte Mischung
einschlämmen und die Steine von
Verschmutzung reinigen.
Fundament und Rückenstütze aus Beton C 16/20.
Gesamtdicke = 40 cm einschließlich Bettung.
Steine des AG.
Menge: 2,000 m2

**5.1.110 Entwässerungsr., Betonstein, rot, Ges.-dicke 40cm, 3-zeilig**
Pflasterstreifen aus Betonsteinen herstellen.
Streifen als Rinnenpflaster, Betonsteinpflaster,
klinkerrot 250/120/100 mm.
Breite = 3 - zeilig.
Fugen mit Schacht- und Sielbaumörtel der
Mörtelklasse M 10 EN 998-2 (MG III a DIN 1053)
Körnung 0-4 mm als feuchte Mischung
einschlämmen und die Steine von
Verschmutzung reinigen.
Fundament und Rückenstütze aus Beton C 16/20.
Gesamtdicke = 40 cm einschließlich Bettung.
Menge: 2,000 m2

**5.1.120 Entwässerungsr., Betonstein, rot, Ges.-dicke 40cm, 3-zeilig vom AG**
Pflasterstreifen aus Betonsteinen herstellen.
Betonsteinpflaster vom AG 250/120/100 mm.
Breite = 3 - zeilig.
Fugen mit Schacht- und Sielbaumörtel der
Mörtelklasse M 10 EN 998-2 (MG III a DIN 1053)
Körnung 0-4 mm als feuchte Mischung
einschlämmen und die Steine von
Verschmutzung reinigen.
Fundament und Rückenstütze aus Beton C 16/20.
Gesamtdicke = 40 cm einschließlich Bettung.
Menge: 2,000 m2

**5.1.130 Rinne, Klinker flach, Steine des AG Ges.dicke 25cm**
Rinnenpflaster auf Betonbettung herstellen,
einschließlich der erforderlichen Erd- und
Schalungsarbeiten.
Fugen mit Schacht- und Sielbaumörtel der
Mörtelklasse M 10 EN 998-2 (MG III a DIN 1053)
Körnung 0-4 mm als feuchte Mischung
einschlämmen und die Steine von
Verschmutzung reinigen.
Material:  Klinker, flach verlegt
  Steine des AG
Bettung:  Beton  C16/20
Gesamtdicke:  25 cm incl. Bettung
Menge: 2,000 m2
- 0,285, Zuordnung: Best.-Nr. 0405-17.44 040517445
- 0,285, Zuordnung: Bestell-Nr.: 0405-17 17467
- 0,285, Zuordnung: Best.-Nr. 0405-17.48 040517482
- 0,285, Zuordnung: Best.-Nr. 0405-17.48 040517488
- 0,285, Zuordnung: Bestell-Nr 0401-17.1 1711
- 0,285, Zuordnung: Bestell-Nr 0401-17.1 1711

**5.1.140 Rinne a. Pflast. aus Beton herst. Bordrinne. o.F., o.Vorsatz.*2-zeilig**
StL-Nr. 21111542019129999
Rinne aus Pflastersteinen aus Beton herstellen. Mehrzeilige Rinnen ist mit beidseitigen Schnurkanten herzustellen.
Bordrinne.
Format für Rastermaß 'Plastersteine aus Beton
160/160/140mm, Farbe grau'
Ohne Fase, ohne Vorsatzbeton.
Breite 2-zeilig.
Bettung 'Beton C16/20 nach DIN 1045 und DIN EN 206,
Dicke 40 cm
Der Unterbeton ist vor dem Setzen der Betonsteine
fachgerecht zu verdichten und in voller Höhe
einzuschalen'
Fugen 'mit Schacht- und Sielbaumörtel der Mörtelklasse
M 20 nach DIN EN 998-2, Körnung 0-4 mm, als feuchte
Mischung einschlämmen und die Steine von
Verschmutzungen reinigen'
Verlegung 'in Geraden und Radien lt.als Pendelrinne,
herstellen'
Rinnenquerschnitt 'Gesamtdicke ca. 54 cm '
Menge: 3,000 m

**5.1.150 Rinne a. Pflast. aus Beton herst.**
Wie Position 5.1.120
jedoch mit Betonstein 160/160/120mm
Menge: 2,000 m

#### 5.2 Fugen

**5.2.10 Bewegungsfuge in Streifen und Rinnen herstellen**
Bewegungsfuge im Fundament und
in Streifen und Rinnen herstellen.
Fuge im Fundament und Rinnen.
Rinnenbreite über 20 bis 50 cm.
Verfüllen mit Unterfüllung aus
bit-Weichfaserplatte und eine
Pflasterfugenmasse.
Fugenbreite  =  ca. 12 mm.
Fugenabstand nach Vorgabe AG.
Menge: 10,000 St

#### 5.3 Betonrinne herstellen

**5.3.10 Betonflügelrinne mit Bewehrung herst.**
Betonflügelrinne mit Bewehrung in Schalungsbauweise
herstellen.
Die Bewehrungskörbe sind werksmäßig vorzufertigen.
Die Verbindung der einzelnen Bewehrungselemente hat
mittels Punktschweißung zu erfolgen.
Festigkeitsklasse C30/37.
Kategorie PSV  50.
Bewehrung BST 500 S.
Breite 40 cm.
Dicke 42 cm einlagig.
Menge: 3,000 m2

**5.3.20 Zulage: Flügelrinne aus Beton - rot**
Flügelrinne aus Beton einfärben. Gleichmäßige
Farbintensität herstellen.
Farbe: Bremer Rot
Farbanteil 6 % vom Zementgehalt
Färbung: Farbpigmente Ha - Be Hameln
Color rot 121 oder gleichwertig
Menge: 10,000 m2

**5.3.30 Bordsteine vor Verschmutzung schützen**
Bordsteine vor Verschmutzungen schützen.
Die an der roten Ortbetonrinne
angrenzenden Bordsteine und
Straßenflächen sind bei dem Einbau des
gefärbten Betons vor Verschmutzung zu
schützen.
Menge: 3,000 m

**5.3.40 Querscheinfuge in Betonflügelrinne herst.**
Querscheinfuge in Betonflügelrinne herstellen.
Fugenkerbe durch Einbau eines Hartfaserstreifens
in den frischen Beton, ca. 15 cm tief, herstellen.
Der Hartfaserstreifen muss mit der Rinne bündig
abschließen.
Fugen nach Erhärten des Betons aufschneiden.
2 Stck. Dübel Du. 25 mm, ca. 20 cm unter Oberkante
Rinne verlegen.
Menge: 2,000 St

**5.3.50 Raumfuge herstellen, 15 mm**
Raumfuge in Betondecken mit einer bleibenden
Fugeneinlage herstellen.
Raumfuge entlang fester Einbauten, Fahrbahngrenzen,
etc.
Dicke der Betondecke nach Unterlagen des AG.
Fugeneinlage = Weichfaserplatte.
Fugeneinlage 13 mm dick.
Oberer Fugenspalt nach dem Erhärten des Betons
einschneiden.
Fugenspaltbreite 15 mm, Fugenspalttiefe 30 mm,
Verfüllen mit heiß verarbeitbarer Fugenmasse.
Menge: 2,000 m

**5.3.60 Querpressfuge herstellen**
Querpressfuge in Betondecken herstellen.
Fugenspalt schneiden. Fuge verfüllen.
Fuge in Fahrbahnen.
Dübel nach Unterlagen des AG.
Fugenspaltbreite 10 mm, Fugenspalttiefe 30 mm,
Unterfüllstoff einbringen, Verfüllen mit heiß
verarbeitbarer Fugenmasse.
Menge: 2,000 m

**5.3.70 Rinne aus Beton Farbe: "Bremer Rot" herstellen**
Menge: 5,000 m

#### 5.4 Betonlieferung

**5.4.10 C16/20 liefern, einbauen und verdichten**
Beton C16/20 liefern, einbauen und verdichten.
Menge: 2,000 m3

### 6 Entwässerungsanlagen, Verlegung

#### 6.1 Leitungsgräben für Kanalanschlussleitungen

**6.1.10 Leitungsgraben m.T. bis 1,00m**
Graben für  Anschlußleitung vom
Straßenablauf / Hausanschluß an den
bestehenden Kanal herstellen.
Nach der Rohrverlegung wieder verfüllen
und verdichten.
Verdrängter Boden der Verwertung nach
Wahl des AN zuführen.
Mittlere Tiefe:  bis 1,00 m
Bodenklasse:  3 bis 5.
Belastung gem. LAGA:  =<Z 1.2

Verbau, soweit erforderlich, wird nicht
gesondert vergütet.
Wasserhaltung wird gesondert vergütet.
Abrechnung in waagerechter Länge
zwischen den Anschlußpunkten.
Menge: 3,000 m

**6.1.20 Leitungsgraben m.T. bis 1,50m**
Graben für  Anschlußleitung vom
Straßenablauf / Hausanschluß an den
bestehenden Kanal herstellen.
Nach der Rohrverlegung wieder verfüllen
und verdichten.
Verdrängter Boden der Verwertung nach
Wahl des AN zuführen.
Mittlere Tiefe:  bis 1,50 m
Bodenklasse:  3 bis 5.
Belastung gem. LAGA:  =<Z 1.2

Verbau wird nicht gesondert vergütet.
Wasserhaltung wird gesondert vergütet.
Abrechnung in waagerechter Länge
zwischen den Anschlußpunkten.
Menge: 2,000 m

**6.1.30 Leitungsgraben m.T. bis 2,00m**
Graben für  Anschlußleitung vom
Straßenablauf / Hausanschluß an den
bestehenden Kanal herstellen.
Nach der Rohrverlegung wieder verfüllen
und verdichten.
Verdrängter Boden der Verwertung nach
Wahl des AN zuführen. .
Mittlere Tiefe:  bis 2,00 m
Bodenklasse:  3 bis 5.
Belastung gem. LAGA:  =<Z 1.2

Verbau wird nicht gesondert vergütet.
Wasserhaltung wird gesondert vergütet.
Abrechnung in waagerechter Länge
zwischen den Anschlußpunkten.
Menge: 2,000 m

**6.1.40 Leitungsgraben m.T. bis 2,50m**
Graben für  Anschlußleitung vom
Straßenablauf / Hausanschluß an den
bestehenden Kanal herstellen.
Nach der Rohrverlegung wieder verfüllen
und verdichten.
Verdrängter Boden der Verwertung nach
Wahl des AN zuführen.
Mittlere Tiefe:  bis 2,50 m
Bodenklasse:  3 bis 5.
Belastung gem. LAGA:  =<Z 1.2

Verbau wird nicht gesondert vergütet.
Wasserhaltung wird gesondert vergütet.
Abrechnung in waagerechter Länge
zwischen den Anschlußpunkten.
Menge: 2,000 m

**6.1.50 Bodenaustausch für Leitungsgraben, LKW-Aufmaß**
Bodenaustausch für Leitungsgraben.
Füllsand liefern, verdrängter Boden
der Verwertung nach Wahl des AN zuführen.
Boden, Frostempfindlichkeitsklasse:  F1,ZTVE-StB

Vergütung nach LKW-Aufmaß
Menge: 2,000 m3

#### 6.2 Straßenabläufe

**6.2.10 Rinnenablauf "Bremer Modell" einbauen**
Rinnenablauf, Bremer Modell,
bestehend aus 3 Fertigbetonteilen,
Auflagerrahmen,  dazugehörigem Aufsatz
(Rahmen und Roste in Pult- oder Rinnenform),
und verzinktem Laubfang oder Geruchsverschluß,
einschließlichder erforderlichen Erdarbeiten
einbauen.
Die Fugen sind mit Zementmörtel abzudichten.
Anschluß an die nach anderen OZ verlegte
Rohrleitung mit Steckmuffe oder Schachtfutter
herstellen.
Unbrauchbarer bzw. überschüssiger Boden der
Verwertung nach Wahl des AN zuführen.
Menge: 1,000 St

**6.2.20 Straßenablauf einbauen m.Erdarb.**
Straßenablauf aus Betonfertigteilen nach DIN 4052
einbauen.
Fugen mit Mörtel MG III nach DIN 1053 dichten
  und glattstreichen. Aufsatz wird
gesondert vergütet.
Erdarbeiten in Boden der Klassen 3 bis 5 ausführen.
Boden Form 2a und Muffenteil Form 3a, Abgang
horizontal.
Schaftkonus Form 11 295 mm hoch.
Ein Zwischenteil, Form 6a 295 mm hoch.
Auflagering Form 10b für rechteckige Aufsätze.
Auflager 'aus Beton C 12/15,10 cm dick '
Aushubtiefe ab OK Straßenablauf bis 1,35 m.
Aushub seitlich lagern undzum Verfüllen verwenden.
Überschüssigen Aushub der Verwertung nach Wahl des AN
zuführen. Anschluss an vorhandene bzw. neu verlegte
Entwässerungsleitung.
Menge: 1,000 St

**6.2.30 Aufsatz f. Straßenablauf aufsetzen 300x500,D, 16mm Dämpf.Einlage Ziinkeimer A 2 Höhe Zug um Zug Distanzst.+Mörtel**
Aufsatz für Straßenablauf nach DIN 1229 aufsetzen,
Klasse D, Ausführung nach DIN 19594, 300x500, mit
Schlitzweite 16 mm. Dämpfende Einlage.
Verzinkter Eimer nach DIN 4052, Form A 2.
Aufsatz zunächst provisorisch auflegen und entspechend
Bauablauf Zug um Zug bis auf planmäßige Höhe setzen.
Fuge zwischen den Fertigteilen mit Mörtel MG III nach
DIN 1053 unter Verwendungvon mindestens 3
Distanzstücken entspechender Festigkeit füllen. Füllung
glattstreichen.
Menge: 1,000 St

**6.2.40 Straßen-Seiteneinlauf einbauen**
Straßen-Seiteneinlauf einbauen,
einschließlich sämtlicher Erdarbeiten.
Anschluß an Rohrleitung ist herzustellen.
Unbrauchbarer bzw. überschüssiger Boden der
Verwertung nach Wahl des AN zuführen.
Straßen-Seiteneinlauf bestehend aus
Beton-Sumpfteil DIN 4052 2a, PW 4421.00.21,
Beton-Zwischenteil DIN 4052 6a, PW 4421.00.60,
Beton-Muffenteil DIN 4052 3a, PW 4421.00.31,
Beton-Zwischenteil DIN 4052 6b, PW 4421.00.61,
Beton-Schaft DIN 4052 5c, PW 4421.00.52,
verz. Eimer DIN 4052-A4, lang,
Aufsatz Klasse C 250 in Sonderbauform als
Seiteneinlauf, PW 4763.55
Menge: 1,000 St

**6.2.50 Vorhand. Rinnenabläufe in Höhe anpassen**
Vorhandene Rinnenabläufe an
veränderte Straßenhöhe angleichen.
Durch Abnehmen der Gußeisenteile,
Aufmauern des Höhenausgleichs mit
Klinkern in Zementmörtel und Wiederaufsetzen der Gußeisenteile.
Menge: 3,000 St

**6.2.60 Rinnenabläufe in Höhe anpassen einschl. Material**
Vorhandene Rinnenabläufe an
veränderte Straßenhöhe angleichen
einschließlich Materiallieferung.
Durch Abnehmen der Gußeisenteile,
Aufmauern des Höhenausgleichs mit
Klinkern in Zementmörtel und Wiederaufsetzen der Gußeisenteile.
Material:  Gußeisenteil
Menge: 3,000 St

**6.2.70 Vorhand. Rinnenabläufe in Höhe anpassen**
Vorhandene Rinnenabläufe an
veränderte Straßenhöhe angleichen.
Durch Abnehmen der Gußeisenteile
sowie des Betonoberteiles.
Aufmauern des Höhenausgleichs mit
Klinkern in Zementmörtel und Wiederaufsetzen der Gußeisenteile,
einschließlich des Betonoberteils.
Menge: 1,000 St

**6.2.80 Rinnenabläufe in Höhe anpassen einschl. Material**
Vorhandene Rinnenabläufe an
veränderte Straßenhöhe angleichen
einschließlich Materiallieferung.
Durch Abnehmen der Gußeisenteile
sowie des Betonoberteiles.
Aufmauern des Höhenausgleichs mit
Klinkern in Zementmörtel und Wiederaufsetzen der Gußeisenteile.
Material:  Gußeisenteil, Betonoberteil
Menge: 3,000 St

**6.2.90 Vorh.Rinnenablauf m.Kleinpflaster umpfl.**
Vorh. Rinnenablauf im Bereich der
Asphaltdeckschicht als Abschluß mit
Granitkleinpflaster umpflastern
Pflasterfugen freilegen und mit
bitumenhaltiger Pflastervergußmasse
verfüllen.
Menge: 1,000 St

**6.2.100 Vorhand. Rinnenabläufe in Höhe anpassen**
Vorhandene Rinnenabläufe an
veränderte Straßenhöhe angleichen.
Durch Abnehmen der Gußeisenteile
sowie des Betonoberteiles.
Aufmauern des Höhenausgleichs mit
Klinkern in Zementmörtel und Wiederaufsetzen der Gußeisenteile,
einschließlich des Betonoberteils.
Material:  Betonoberteil
Menge: 1,000 St

**6.2.110 PE-Straßenablauf DN 450, mit Sandfang**
PE-Straßenablauf, mit Sandfang, einbauen, für Aufsätze
300x500mm, H= ca. 145mm, Farbe schwarz, Auslaufstutzen
DN/OD 160 und 200,
Werkstoff PE, aus 100% Neumaterial ohne Recycling- und
Schäumungsanteil aus monolithischem Bodenteil (Kürzmaß
250mm) und Auflagerplatte (PE geschweißt) mit
herausnehmbaren Geruchsverschluss aus PE.
Bodenteil:  Rundboden mit flacher Aufstandsfläche
  (selbststehend), Stauvolumen 76l,
  mit horizontalen Rippen,
  Auslaufstutzen DN/OD 160 bzw. 200mm
  für Anschluss an PP-Rohr DN 150mm
Aufsatzadapter:  Mit integrierter Verschiebesicherung
und  Kunststoff-Auflagering 10b nach DIN
4052-3 (Bei Pendelrinne mit Quergefälle  ca. 12%).
Geeignet zur Ausrüstung mit  Laubfangeimer D1 nach
DIN 4052-4,
Verzinkter Laubfangeinmer D1 nach DIN 4052-4
Aufsatz Klasse D400, DIN EN 124/DIN 1229 (Rahmen und
Roste in Pultform).

einschl. einer mindestens 10cm dicken
Beton-Sauberkeitsschicht C12/15, die Betonbettung bis
Oberkante Halbkugel des Rundbogens sowie den
erforderlichen Erdarbeiten.
Anschluss an die nach anderen OZ verlegter Rohrleitung
mit Steckmuffe herstellen.
Unbrauchbarer bzw. überschüssiger Boden geht in
Eigentum des AN und ist von der Baustelle zu entfernen.
Fabrikat:

.........................
Hersteller:

.........................
Menge: 1,000 Stck

#### 6.3 Anschlußleitungen, Steinzeug / PE-HD

**6.3.10 Steinzeugrohr DN150, Verb.System F**
Entwässerungsleitungen nach DIN EN 1610
einschl. Rohrauflager in vorhandenem Graben
mit Verbau und Aussteifungen herstellen.
Tragfähigkeitsklasse und Rohrauflager
gemäß statischen Erfordernissen für SLW 60.
Material :  Steinzeugrohr
DIN EN 295

Hersteller:'

....................................................'
Verbindungssystem:  F
Abmessung:  DN 150
Menge: 2,000 m

**6.3.20 PE-HD/PP-Rohr DN150 incl. Formteile**
Entwässerungsleitungen nach DIN EN 1610
incl. aller erforderlichen Formteile,
einschl. Rohrauflager in vorhandenem Graben
mit Verbau und Aussteifungen herstellen.
Tragfähigkeitsklasse und Rohrauflager
gemäß statischen Erfordernissen für SLW 60.
Material :
PE-HD/PP-Rohr nach DIN 16961
Hersteller:'

....................................................'
Verbindungssystem:  Form II
Abmessung:  DN 150
Menge: 2,000 m

### 7 Tragschichten

#### 7.1 Schottertragschicht herstellen

**7.1.10 Schottertrags. 15 cm, Ev2 80 MN/m2, R.-G.**
Schottertragschicht aus Baustoffgemisch für
Schottertragschichten herstellen.
In Verkehrsflächen für Rad- und Gehwege.
Baustoffgemisch 0/32.
Verformungsmodul EV2 auf der Oberfläche mindestens
80 MN/m2.
Einbaudicke = 15 cm.
Menge: 250,000 m2

**7.1.20 Schottertragschicht, Ev2 80 MN/m2, R.-G.**
Schottertragschicht aus Baustoffgemisch für
Schottertragschichten herstellen.
In Verkehrsflächen für Rad- und Gehwege.
Baustoffgemisch 0/32.
Verformungsmodul EV2 auf der Oberfläche mindestens
80 MN/m2.
Einbaudicke nach Unterlagen des AG.
Menge: 10,000 t

**7.1.30 Schottertrags. 20 cm, Ev2 150 MN/m2, Bk10 bis Bk0,3**
Schottertragschicht aus Baustoffgemisch für
Schottertragschichten herstellen.
In Verkehrsflächen der Belastungsklassen Bk10 bis
Bk0,3.
Baustoffgemisch 0/32.
Verformungsmodul EV2 auf der Oberfläche mindestens
150 MN/m2.
Einbaudicke = 20 cm.
Menge: 30,000 m2

**7.1.40 Schottertragschicht, Ev2 150 MN/m2, Bk10 bis Bk0,3**
Schottertragschicht aus Baustoffgemisch für
Schottertragschichten herstellen.
In Verkehrsflächen der Belastungsklassen Bk100 bis
Bk0,3.
Baustoffgemisch 0/32.
Verformungsmodul EV2 auf der Oberfläche mindestens
150 MN/m2.
Einbaudicke nach Unterlagen des AG.
Menge: 3,000 t

**7.1.50 Schottertrags. 20 cm, Ev2 120 MN/m2, Bk0,3**
Schottertragschicht aus Baustoffgemisch für
Schottertragschichten herstellen.
In Verkehrsflächen der Belastungsklasse Bk0,3.
Baustoffgemisch 0/32.
Verformungsmodul EV2 auf der Oberfläche mindestens
120 MN/m2.
Einbaudicke = 20 cm.
Menge: 10,000 m2

**7.1.60 Schottertragschicht, Ev2 120 MN/m2, Bk0,3**
Schottertragschicht aus Baustoffgemisch für
Schottertragschichten herstellen.
In Verkehrsflächen der Belastungsklassen Bk0,3.
Baustoffgemisch 0/32.
Verformungsmodul EV2 auf der Oberfläche mindestens
120 MN/m2.
Einbaudicke nach Unterlagen des AG.
Menge: 3,000 t

**7.1.70 Schottertrags. 25 cm, Ev2 180 MN/m2, Bk3,2**
Schottertragschicht aus Baustoffgemisch für
Schottertragschichten herstellen.
In Verkehrsflächen der Belastungsklasse Bk3,2.
Baustoffgemisch 0/32.
Verformungsmodul EV2 auf der Oberfläche mindestens
180 MN/m2.
Einbaudicke = 25 cm.
Menge: 20,000 m2

**7.1.80 Schottertragschicht, Ev2 180 MN/m2, Bk3,2**
Schottertragschicht aus Baustoffgemisch für
Schottertragschichten herstellen.
In Verkehrsflächen der Belastungsklasse Bk3,2.
Baustoffgemisch 0/32.
Verformungsmodul EV2 auf der Oberfläche mindestens
180 MN/m2.
Einbaudicke nach Unterlagen des AG.
Menge: 2,000 t

#### 7.2 Deckschicht ohne Bindemittel

**7.2.10 Deckschicht ohne Bindem. 100kg 0/11**
Deckschicht aus Baustoffgemisch ohne Bindemittel
herstellen.
Baustoffgemisch 0/11.
Einbaumenge = 100 kg/m2 (ca. 5 cm).
Menge: 30,000 m2

**7.2.20 Deckschicht ohne Bindemittel 0/11**
Deckschicht aus Baustoffgemisch ohne Bindemittel
herstellen.
Baustoffgemisch 0/11.
Einbaumenge nach Unterlagen AG.
Menge: 2,000 t

**7.2.30 Deckschicht ohne Bindem. 100kg 0/16**
Deckschicht aus Baustoffgemisch ohne Bindemittel
herstellen.
Baustoffgemisch 0/16.
Einbaumenge = 100 kg/m2 (ca. 5 cm).
Menge: 20,000 m2

**7.2.40 Deckschicht ohne Bindemittel 0/16**
Deckschicht aus Baustoffgemisch ohne Bindemittel
herstellen.
Baustoffgemisch 0/16.
Einbaumenge nach Unterlagen AG.
Menge: 3,000 t

**7.2.50 Vorh. Deckschicht ohne Bindem. wiederherst.**
Vorhandene Deckschicht ohne Bindemittel wieder
herstellen.
In Verkehrsflächen 'Seitenstreifen und Geh-/Radwege'
Baustoffgemisch 'anreißen, profilieren, abwalzen'
Einbaudicke '1-10cm'
Baustoffgemisch 'aus vorh. Material '
Menge: 20,000 m2

**7.2.60 Wassergeb.Decke profil. Mineralgem. 2cm**
Vorhandenen Schlackenweg bzw. wassergebundene
Decke anreißen, profilieren, mit einem
Mineralgemisch andecken und abwalzen.
Material: Promenadenkies, 0/11 mm aus
Lehm-Sand-Kies/Splitt-Gemisch
Dicke: ca. 2 cm
Menge: 50,000 m2

#### 7.3 Deckschicht mit Bindemittel

**7.3.10 Verfestigung herstellen**
Verfestigung von frostunempfindlichem Material mit
hydraulischen Bindemitteln maschinell herstellen.
Im Zentralmischverfahren, mit Material des AN.
Schichtdicke nach Unterlagen des AG.
Bindemittel = CEM I 32,5 R.
Verfestigung sofort nach Herstellung mit 0,8 kg/m2
Bitumenemulsion C60B1-N ansprühen.
Menge: 2,000 t

### 8 Asphaltbauweisen

#### 8.1 Deckeneinbauzug

**8.1.10 Antransport eines kleinen Fertigers,**
Antransport eines kleinen Fertigers, einschl.
der zugehörigen Walze
Menge: 1,000 St
- 0,500, Zuordnung: Best-Nr. 0405-15.430 040515430

**8.1.20 Abtransport eines kleinen Fertigers,**
Abtransport eines kleinen Fertigers, einschl.
der zugehörigen Walze
Menge: 1,000 St
- 0,500, Zuordnung: Best-Nr. 0405-15.430 040515430

**8.1.30 Antransport eines kompletten Deckeneinbauzuges**
Menge: 1,000 St
- 0,167, Zuordnung: Best-Nr. 0405-15.503 040515503
- 0,167, Zuordnung: Best-Nr. 0405-15.578 040515578
- 0,167, Zuordnung: Best-Nr. 0405-15.565 040515565
- 0,167, Zuordnung: Mengen 2015 15000
- 0,167, Zuordnung: Best.-Nr. 0405-16.20 040516207

**8.1.40 Abtransport eines kompletten Deckeneinbauzuges**
Menge: 1,000 St
- 0,200, Zuordnung: Best-Nr. 0405-15.503 040515503
- 0,200, Zuordnung: Best-Nr. 0405-15.578 040515578
- 0,200, Zuordnung: Best-Nr. 0405-15.565 040515565
- 0,200, Zuordnung: Best.-Nr. 0405-16.20 040516207

#### 8.2 Vorarbeiten

**8.2.10 Unterlage reinigen, Asphalt, Schadstellen, nicht zusammenhängend**
Unterlage reinigen. Anfallendes Kehrgut der Verwertung
nach Wahl des AN zuführen.
Unterlage = Asphaltbefestigung.
Lose Bestandteile von Schadstellen aufnehmen.
Nicht zusammenhängende Teilflächen.
Menge: 50,000 m2

**8.2.20 Unterlage reinigen, Asphalt, Hochdruck**
Unterlage reinigen. Anfallendes Kehrgut der Verwertung
nach Wahl des AN zuführen.
Unterlage = Asphaltbefestigung.
Hochdruckreinigungsgerät und selbstaufnehmende
Kehrmaschine.
Menge: 100,000 m2

**8.2.30 C60BP4-S, Asphaltbinder, frische Unterlage, 300 g/m2**
Bitumenemulsion zur Herstellung des Schichtenverbundes
aufsprühen.
Auf Verkehrsflächen
Unterlage = Asphaltbefestigung, frisch.
Bindemittel = C60BP4-S.
Bindemittelmenge = 300 g/m2.
Menge: 100,000 m2

**8.2.40 C60BP4-S, Asphaltbinder, gefräste Unterlage, 500 g/m2**
Bitumenemulsion zur Herstellung des Schichtenverbundes
aufsprühen.
Auf Verkehrsflächen
Unterlage = Asphaltbefestigung, gefräst.
Bindemittel = C60BP4-S.
Bindemittelmenge = 500 g/m2.
Menge: 100,000 m2

**8.2.50 C60BP4-S, Asphaltdeckschicht, frische Unterlage, 300 g/m2**
Bitumenemulsion zur Herstellung des Schichtenverbundes
aufsprühen.
Auf Verkehrsflächen der Belastungsklassen Bk100 bis
Bk0,3.
Unterlage = Asphaltbefestigung, frisch.
Bindemittel = C60BP4-S.
Bindemittelmenge = 300 g/m2.
Vor Einbau Asphaltdeckschicht.
Menge: 100,000 m2

**8.2.60 C60BP4-S, Asphaltdeckschicht, gefräste Unterlage, 500 g/m2**
Bitumenemulsion zur Herstellung des Schichtenverbundes
aufsprühen.
Auf Verkehrsflächen der Belastungsklassen Bk100 bis
Bk0,3.
Unterlage = Asphaltbefestigung, gefräst.
Bindemittel = C60BP4-S.
Bindemittelmenge = 500 g/m2.
Vor Einbau Asphaltdeckschicht.
Menge: 100,000 m2

#### 8.3 Asphalttragschicht herstellen

**8.3.10 AC 32 T S, 30/45**
Asphalttragschicht aus Asphalttragschichtmischgut
AC 32 T S herstellen.
In Verkehrsflächen der Belastungsklassen Bk100 bis
Bk3,2.
Einbau in Schadstellen / oder zum Profilausgleich.
Bindemittel = 30/45.
Menge: 3,000 t

**8.3.20 AC 22 T N, 50/70**
Asphalttragschicht aus Asphalttragschichtmischgut
AC 22 T N herstellen.
In Verkehrsflächen der Belastungsklasse Bk0,3.
Einbau in Schadstellen / oder zum Profilausgleich.
Bindemittel = 50/70.
Menge: 2,000 t

**8.3.30 AC 22 T L, 70/100**
Asphalttragschicht aus Asphalttragschichtmischgut
AC 22 T L herstellen.
In Verkehrsflächen für Rad- und Gehwege.
Einbau in Schadstellen / oder zum Profilausgleich.
Bindemittel = 70/100.
Menge: 2,000 t

#### 8.4 Asphalttragdeckschicht herstellen

**8.4.10 AC 16 TD, 50/70 // 50/80 VL**
Asphaltbauweisen
Asphalttragdeckschicht herstellen
Asphalttragdeckschicht aus
Asphalttragdeckschichtmischgut
AC 16 TD herstellen.
In Verkehrsflächen nach Unterlagen des AG.
Einbau in Schadstellen / oder zum Profilausgleich.
Bindemittel = 50/70 // 50/80 VL.
Menge: 2,000 t

**8.4.20 AC 11 TD, 70/100 // 50/80 VL**
Asphaltbauweisen
Asphalttragdeckschicht herstellen
Asphalttragdeckschicht aus
Asphalttragdeckschichtmischgut
AC 11 TD herstellen.
In Verkehrsflächen nach Unterlagen des AG.
Einbau in Schadstellen / oder zum Profilausgleich.
Bindemittel = 70/100 // 50/80 VL.
Menge: 2,000 t

#### 8.5 Asphaltbinderschicht herstellen

**8.5.10 AC 22 B S HB, PmB 10/25 VL, 8 cm**
Asphaltbauweisen
Asphaltbinderschicht herstellen
Asphaltbinderschicht aus Asphaltbinder AC 22 B S HB
nach Unterlagen des AG herstellen.
In Verkehrsflächen der  Belastungsklassen Bk32 bis
Bk10.
Einbaudicke 8 cm.
Bindemittel = PmB 10/25 VL.
Grobe Gesteinskörnung = Kategorie C 100/0.
Menge: 100,000 m2

**8.5.20 AC 22 B S HB, PmB 10/25 VL**
Asphaltbauweisen
Asphaltbinderschicht herstellen
Asphaltbinderschicht aus Asphaltbinder AC 22 B S HB
nach Unterlagen des AG herstellen.
In Verkehrsflächen der  Belastungsklassen Bk32 bis
Bk10.
Einbau in Schadstellen / oder zum Profilausgleich.
Bindemittel = PmB 10/25 VL.
Grobe Gesteinskörnung = Kategorie C 100/0.
Menge: 5,000 t

**8.5.30 AC 16 B S HB, PmB 10/25 VL, 6 cm**
Asphaltbauweisen
Asphaltbinderschicht herstellen
Asphaltbinderschicht aus Asphaltbinder AC 16 B S HB
nach Unterlagen des AG herstellen.
In Verkehrsflächen der  Belastungsklasse Bk3,2.
Einbaudicke 6 cm.
Bindemittel = PmB 10/25 VL.
Grobe Gesteinskörnung = Kategorie C 100/0.
Grobe Gesteinskörnung = Kategorie SZ 18.
Menge: 100,000 m2

**8.5.40 AC 16 B S HB, PmB 10/25 VL**
Asphaltbauweisen
Asphaltbinderschicht herstellen
Asphaltbinderschicht aus Asphaltbinder AC 16 B S HB
nach Unterlagen des AG herstellen.
In Verkehrsflächen der  Belastungsklasse Bk3,2.
Einbau in Schadstellen / oder zum Profilausgleich.
Bindemittel = PmB 10/25 VL.
Grobe Gesteinskörnung = Kategorie C 100/0.
Grobe Gesteinskörnung = Kategorie SZ 18.
Menge: 5,000 t

#### 8.6 Asphaltdeckschicht

**8.6.20 AC 11 D SP, PmB 10/25 VL, 100 kg/m2**
Asphaltbauweisen
Asphaltdeckschicht aus Asphaltbeton
Asphaltdeckschicht aus Splittreichem Asphaltbeton für
Asphaltdeckschichten AC 11 D SP nach Unterlagen des AG
herstellen.
In Verkehrsflächen der Belastungsklasse Bk32 sowie bei
Bushaltestellen.
Einbaumenge = 100 kg/m2.
Bindemittel = PmB 10/25 VL.
Fremdfüller = Kalksteinfüller Kategorie CC 70.
Menge: 100,000 m2

**8.6.30 AC 11 D SP, PmB 10/25 VL**
Asphaltbauweisen
Asphaltdeckschicht aus Asphaltbeton
Asphaltdeckschicht aus Splittreichem Asphaltbeton für
Asphaltdeckschichten AC 11 D SP nach Unterlagen des AG
herstellen.
In Verkehrsflächen der Belastungsklasse Bk32 sowie bei
Bushaltestellen.
Einbau in Schadstellen / oder zum Profilausgleich.
Bindemittel = PmB 10/25 VL.
Fremdfüller = Kalksteinfüller Kategorie CC 70.
Menge: 2,000 t

**8.6.50 AC 11 D SP, PmB 25/45 VL, 100 kg/m2**
Asphaltbauweisen
Asphaltdeckschicht aus Asphaltbeton
Asphaltdeckschicht aus Splittreichem Asphaltbeton für
Asphaltdeckschichten AC 11 D SP nach Unterlagen des AG
herstellen.
In Verkehrsflächen der Belastungsklassen Bk10 und
Bk3.2.
Einbaumenge = 100 kg/m2.
Bindemittel = PmB 25/45 VL.
Grobe Gesteinskörnung = Kategorie C 100/0.
Fremdfüller = Kalksteinfüller Kategorie CC 70.
Menge: 200,000 m2

**8.6.60 AC 11 D SP, PmB 25/45 VL**
Asphaltbauweisen
Asphaltdeckschicht aus Asphaltbeton
Asphaltdeckschicht aus Splittreichem Asphaltbeton für
Asphaltdeckschichten AC 11 D SP nach Unterlagen des AG
herstellen.
In Verkehrsflächen der Belastungsklassen Bk10 und
Bk3.2.
Einbau in Schadstellen / oder zum Profilausgleich.
Bindemittel = PmB 25/45 VL.
Grobe Gesteinskörnung = Kategorie C 100/0.
Fremdfüller = Kalksteinfüller Kategorie CC 70.
Menge: 2,000 t

**8.6.70 AC 8 D N, 50/80 VL**
Asphaltbauweisen
Asphaltdeckschicht aus Asphaltbeton
Asphaltdeckschicht aus Asphaltbeton für
Asphaltdeckschichten AC 8 D N herstellen.
In Verkehrsflächen der Belastungsklassen Bk1,0 und
Bk0,3.
Einbau in Schadstellen / oder zum Profilausgleich.
Bindemittel = 50/80 VL.
Fremdfüller = Kalksteinfüller Kategorie CC 70.
Menge: 2,000 t

**8.6.80 AC 5 D L, 50/80 VL**
Asphaltbauweisen
Asphaltdeckschicht aus Asphaltbeton
Asphaltdeckschicht aus Asphaltbeton für
Asphaltdeckschichten AC 5 D L herstellen.
In Verkehrsflächen für Rad- und Gehwege.
Einbau in Schadstellen / oder zum Profilausgleich.
Bindemittel = 50/80 VL.
Fremdfüller = Kalksteinfüller Kategorie CC 70.
Menge: 2,000 t

#### 8.7 Nachbehandlung von Asphaltdeckschichten

**8.7.10 Abstumpfungsmaßnahmen durchführen, 1,0 kg/m2**
Abstumpfungsmaßnahme zu Erhöhung der Anfangsgriffigkeit
durch gleichmäßiges Aufbringen und Einwalzen von
Abstreukörnung durchführen. Nicht gebundene
Abstreukörnung aufnehmen und der Verwertung nach Wahl
des AN zuführen.
Abstreukörnung = Lieferkörnung 1/3.
Aus Gestein wie grobe Gesteinskörnung in
Asphaltdeckschicht.
Abstreumenge 1 kg/m2.
Maschinell abstreuen.
Menge: 130,000 m2

#### 8.8 Naht in Asphaltschicht herstellen

**8.8.10 Naht mit PmB-heiß, ADS, 2,5 bis 3,5cm**
Naht in Asphaltschicht herstellen.
Naht in Asphaltdeckschicht.
Naht = Längs- und Quernähte.
Herstellen der Nahtflanke durch Kantenandrückrolle.
Heiß aufzubringendes Polymermodifiziertes Bitumen
25/55-55 A auf die Nahtflanke volldeckend auftragen
oder anspritzen, Menge 50 g/m je cm Schichtdicke.
Dicke der Schicht über 2,5 bis 3,5 cm.
Menge: 20,000 m

**8.8.20 Naht mit PmB-Masse, ADS, 2,5 bis 3,5cm**
Naht in Asphaltschicht herstellen.
Naht in Asphaltdeckschicht.
Naht = Längs- und Quernähte.
Herstellen der Nahtflanke durch Kantenandrückrolle.
Nahtflanke mit einer kalt aufzubringenden
bitumenhaltigen Masse volldeckend auftragen oder
anspritzen, Menge 50 g/m je cm Schichtdicke.
Dicke der Schicht über 2,5 bis 3,5 cm.
Menge: 10,000 m

**8.8.30 Naht mit PmB-heiß, ABS, 5,5 bis 7,5cm**
Naht in Asphaltschicht herstellen.
Naht in Asphaltdbinderschicht.
Naht = Längs- und Quernähte.
Herstellen der Nahtflanke durch Kantenandrückrolle.
Nahtflanke mit einer kalt aufzubringenden
bitumenhaltigen Masse volldeckend auftragen oder
anspritzen, Menge 50 g/m je cm Schichtdicke.
Dicke der Schicht über 5,5 bis 6,5cm.
Menge: 10,000 m

**8.8.40 Naht mit PmB-heiß, ABS. 7,5 bis 9,5cm**
Naht in Asphaltschicht herstellen.
Naht in Asphaltdbinderschicht.
Naht = Längs- und Quernähte.
Herstellen der Nahtflanke durch Kantenandrückrolle.
Nahtflanke mit einer kalt aufzubringenden
bitumenhaltigen Masse volldeckend auftragen oder
anspritzen, Menge 50 g/m je cm Schichtdicke.
Dicke der Schicht über 8,5 bis 9,5cm.
Menge: 10,000 m

#### 8.9 Fuge in Asphaltschicht herstellen

**8.9.10 Anschluss als Fuge herstellen**
Anschluss als Fuge mit Fugenmasse herstellen.
Längs- und Querfuge.
In der Asphaltdeckschicht ausbilden.
Fugenspalttiefe = 30 mm.
Fugenspaltbreite = 12 mm.
Mit heiß verarbeitbarer Fugenmasse Typ N 2.
Menge: 40,000 m

**8.9.20 Anschluss als Fuge herstellen**
Anschluss als Fuge mit Fugenmasse herstellen.
Randfuge vor Borden, Übergängen, Abläufen u.ä.
In der Asphaltdeckschicht ausbilden.
Fugenspalttiefe = 30 mm.
Fugenspaltbreite = 12 mm.
Mit heiß verarbeitbarer elastischer Fugenmasse Typ N 1.
Menge: 3,000 m

#### 8.10 Asphaltanrampung

**8.10.10 Asphaltanramp. vor Rinnenvorstand, 2-4cm**
Asphaltanrampung vor Rinnenvorstand herstellen.
Nach dem Einbau der Asphaltbinderschicht den
Rinnenvorstand ca. 2 bis 4 cm durch Anrampung mit kalt
einbaufähigem Mischgut gegen Beschädigungen sichern.
Menge: 3,000 m

**8.10.20 Randabdichtung 25/55-55 A 8 bis 10 cm**
Flankenfläche des hoch liegenden Randes der
Asphaltschichten abdichten durch heiß aufzubringendes
Bindemittel. Auftragsmenge von mindestens 40 g/m je cm
Schichtdicke.
Bindemittel = 25/55-55 A.
Dicke der abzudichtenden Asphaltbefestigung
über 8 bis 10 cm.
Menge: 220,000 m

**8.10.30 Asphaltanramp. mit Asphaltbeton 0/8**
Keilförmige Anrampung entlang der Bordanlage
herstellen.
Bord und Rinne mit Folie abdecken und Asphaltbeton
einbauen.
Nach Fertigstellung der Straßenbaumaßnahme aufbrechen,
entsorgen zur eigenen AN-Verwendung.
Menge: 7,000 m

#### 8.11 Kalt einbaufähiges Mischgut für "Reparaturarbeiten Sommer- u. Winterschäden"

**8.11.10 Reparaturasphalt 0/3 bzw. 0/5, reaktiv, kalt verarbeitbar einbauen**
Reparaturasphalt (Körnung 0/3 bzw. 0/5), reaktiv, kalt
verarbeitbar,
gebrauchsfertig unter Zugabe von Wasser aushärtend zum
Auffüllen von Schlaglöchern und Frostaufbrüchen,
Schließen von breiten Rissen, Fugen und Nähten  mit
einer Tiefe <= 35mm.
Vorgenannte Bereiche säubern, ggf. trocknen.
Ausgeräumtes Material von der Baustelle entfernen
und der Verwendung nach Wahl des AN zuführen.
Abrechnung nach verbrauchter Menge.
inkl. Emulsion
Einbau in Kleinstmengen und -flächen nach
Herstellerangaben.
Menge: 1,000 t

**8.11.20 Reparaturasphalt 0/8 bzw. 0/11, reaktiv, kalt verarbeitbar einbauen**
Reparaturasphalt (Körnung 0/8 bzw. 0/11), reaktiv, kalt
verarbeitbar,
gebrauchsfertig unter Zugabe von Wasser aushärtend zum
Auffüllen von Schlaglöchern und Frostaufbrüchen,
Schließen von breiten Rissen, Fugen und Nähten.
Einbau unterhalb einer Tiefe von 35mm.
Vorgenannte Bereiche säubern, ggf. trocknen.
Ausgeräumtes Material von der Baustelle entfernen
und der Verwendung nach Wahl des AN zuführen.
Abrechnung nach verbrauchter Menge.
inkl. Emulsion
Einbau in Kleinstmengen und -flächen nach
Herstellerangaben.
Menge: 1,000 t

**8.11.30 Reparaturasphalt 0/5 liefern und einbauen**
Reparaturasphalt (Körnung 0/5) liefern und einbauen.
Bereich säubern, ggf. trocknen.
Ausgeräumtes Material von der Baustelle entfernen und
der Verwendung nach Wahl des AN zuführen.
Abrechnung nach verbrauchter Menge.
Einbau in Kleinstmengen und -flächen nach
Herstellerangaben.

Herstellerangaben:
-Nach DIN EN 13108 zertifizierter Reparaturaspahlt
KMG-E, KMG-F, KMG-L nach HRepA (ähnlich eKa
Reparaturaspahlt)
-GISCODE-Gruppe, min. RepA 20, lösemittelfrei
-Einkomponentiges, gebrauchsfertiges,
umweltfreundliches frostbeständiges Kaltmischgut
-Einbaubereich bis mindestens -15°C möglich.
-Einbau muss auch bei Nässe, Frost und gefrorenem
Untergrund gewährleistet sein
-Schichtweiser Einbau(einlagig, zweilagig bei tieferen
Schadstellen) möglich
-Heiß überbaubarer Reparaturasphalt
-Einbau ohne zusätzlichen Einsatz von Haftgrund bzw.
Haftkleber möglich
-Der Einbau erfolgt gemäß den Vorgaben des H Rep für
Reparaturasphalt der Arten KMG-E, KMG-L und KMG-F sowie
den ZTV BEA-StB 09/13
-Einsatzgebiet: Reparaturen von Straßen, Wegen und
Plätzen
-Zur Beseitigung von Schlaglöchern, Frostaufbrüchen,
Gefahrenstellen, Anrampungen und Reparaturen im Rahmen
der vorbeugenden Straßenunterhaltung
-15kg-Gebinde (vorzugsweise Sackware)
-Die Wiedereinlagerung von angebrochenen Gebinden ohne
Qualitätsverlust muss gewährleistet sein, um keine
Restmaterialkosten zu generieren.
-Lagerzeit bei trockener Lagerung: mind. 36 Monate
-Körnung AC5
Menge: 1,000 t

#### 8.12 Bauliche Erhaltung

**8.12.10 Porenfüllmasse aufbringen und abstreuen**
Porenfüllmasse auf Asphaltschicht aufbringen und
gleichmäßig verteilen durch Abziehen.
Behandelte Fläche abstreuen. Nicht gebundene
Abstreukörnung abkehren und der Verwertung nach Wahl
des AN zuführen. Abrechnung nach verbrauchter Menge.
Auf Schadenstellen in kleinen nicht zusammenhängenden
Flächen.
Menge: 40,000 kg

**8.12.20 Riss in Asphaltdeckschicht behandeln**
Riss in Asphaltdeckschicht behandeln.
Riss aufschneiden, verfüllen und abdecken.
Ausgeräumte Stoffe der Verwertung nach Wahl des AN
zuführen.
Unterschiedliche Einzellängen.
Risstiefe max. Deckenstärke
Rissraum verfüllen mit heiß verarbeitbarer Rissmasse.
Abdeckstreifen bis 50 mm Breite und 2 mm Dicke mit heiß
verarbeitbarer Rissmasse herstellen.
Lieferkörnung 1/3 mit PSV angegeben (48) gleichmäßig
auf die noch heiße Rissmasse aufstreuen und andrücken.
Menge: 10,000 m

**8.12.30 Naht oder Anschluss zur Fuge aufweiten**
Naht oder Anschluss ohne Fugenspalt in
Asphaltdeckschicht
zur Fuge aufweiten und säubern. Anfallenden
Ausbauasphalt der Verwertung nach Wahl des AN zuführen.
Längs- und Quernaht.
Unterschiedliche Einzellängen.
Fugenspalttiefe max. Deckenstärke
Fugenspaltbreite = 12 mm.
Aufweiten durch Schneiden.
Menge: 10,000 m

**8.12.40 Reparaturasphalt 0/2 bis 0/8 heiß einbauen.**
Asphaltdeckschicht aus Asphaltbeton für
Asphaltdeckschichten AC 8 D N herstellen.
In kleinen nicht zusammenhängenden Schadstellen bis je
0,5 m² als Wanderbaustelle.
In Handeinbau
Schadstellen sind mechanisch zu reinigen, lose
Bestandteile sind zu entfernen und gehen in Eigentum
des AN über.
Lieferung des Asphaltmischguts im Thermokübel.
Bindemittel = 70/100.
Abstumpfungsmaßnahme durch gleichmäßiges aufbringen und
einwalzen der Abstreukörnung 1/3 durchführen.
Abstreumenge 1 kg/m².
Nicht gebundene Abstreukörnung aufnehmen und der
Verwertung nach Wahl des AN zuführen.
Abrechnung nach verbrauchter Menge
Menge: 2,000 t

**8.12.50 OB-dA herstellen, C69BP4-OB**
Oberflächenbehandlung mit doppelter Abstreuung (OB-dA)
herstellen. Nicht gebundene Abstreustoffe abkehren und
der Verwertung nach Wahl des AN zuführen.
In Verkehrsflächen der Belastungsklassen Bk3,2 bis
Bk0,3.
Bindemittel = Bitumenemulsion C69BP4-OB, Anspritzmenge
1,4 bis 1,8 kg/m2.
1. Lage Lieferkörnung 5/8, Aufstreumenge 9 bis 12
kg/m2, 2. Lage Lieferkörnung 2/5, Aufstreumenge 3 bis 6
kg/m2.
Grobe Gesteinskörnung = Kategorie PSV angegeben (51).
Menge: 2,000 m2

**8.12.60 OB-dO herstellen**
Doppelte Oberflächenbehandlung (OB-dO )herstellen.
Nicht gebundene Abstreustoffe abkehren und der
Verwertung nach Wahl des AN zuführen.
In Verkehrsflächen der Belastungsklasse Bk0,3.
Bindemittel = Bitumenemulsion C69BP4-OB, 1. Schicht
Anspritzmenge 1,0 bis 1,7 kg/m2, 2. Schicht
Anspritzmenge 1,3 bis 1,8 kg/m2.
1. Schicht Lieferkörnung 5/8, Aufstreumenge 9 bis 12
kg/m2, 2. Schicht Lieferkörnung 2/5, Aufstreumenge 10
bis 15 kg/m2.
Grobe Gesteinskörnung = Kategorie PSV angegeben (51).
Menge: 2,000 m2

**8.12.70 DSK-Mischgut einbauen**
DSK-Mischgut einbauen.
Das Asphaltmischgut wird in einer fahrbaren
Mischmaschine hergestellt und von Hand eingebaut.
Geräteausstattung bestehend aus LKW mit Splittladegerät
und Bitumenemulsionstank, dem Gerät zur Herstellung des
DSK-Mischgutes.
DSK-Mischgut nach Eignungsprüfung auf Nachweis
bestehend aus Gesteinskörnung 0/3 oder 0/5 mm,
Zement,Additive und polymermodifizierter
Bitumenemulsion herstellen und von Hand in
Schadstellen einbauen. Behandelte Fläche abstreuen.
Nicht gebundene Abstrekörnung abkehren und der
verwertung nach Wahl des AN zuführen.
Abrechnung nach Verbrauchter Menge.
Auf Schadstellen in kleinen nicht zusammenhängenden
Flächen.
Schadstellengröße 0,5 bis 1,50 qm.
Herstellung des Mischgutes nach ZTV BEA-StB 09 und der
TLG Asphalt DSK-StB 98/03

Mischgutsorte:  DSK 3 oder DSK 5
Bindemittel :  C65BP6-DSK
Gesteinskörnung:  Gesteinskörnungsgemisch und Zement.
Menge: 1,000 t

#### 8.13 Markierung bei Asphaltflickstellen

**8.13.10 Längsmarkierung Typ II herstellen M.Vorm.a.Erneuer.*Breite 0,12 m Durchgehend*Heißplastik Grobe Nachstreum.*P 7 Überrollb. T 3*Grobstr. Decke**
StL-Nr. 20513130331161232
Längsmarkierung Typ II einschl. evtl. Sperrflächenumrandung herstellen. Losen Schmutz von zu markierender
Fläche entfernen.
Abgerechnet wird der markierte Strich, bei Doppelstrichen zwei Striche.
Strich mit Vormarkierung als Erneuerung.
Strichbreite = 0,12 m.
Durchgehend.
Markierungsstoffart = Heißplastikmasse.
Mit groben Nachstreumitteln.
Verkehrsklasse = P 7.
Überrollbarkeitsklasse T 3.
Markierung auf grobstrukturierter Decke.
Menge: 10,000 m

**8.13.20 Längsmarkierung Typ II herstellen M.Vorm.a.Erneuer.*Breite 0,12 m Str./Lü.untersch*Heißplastik Grobe Nachstreum.*P 7 Überrollb. T 3*Grobstr. Decke**
StL-Nr. 20513130331561232
Längsmarkierung Typ II einschl. evtl. Sperrflächenumrandung herstellen. Losen Schmutz von zu markierender
Fläche entfernen.
Abgerechnet wird der markierte Strich, bei Doppelstrichen zwei Striche.
Strich mit Vormarkierung als Erneuerung.
Strichbreite = 0,12 m.
Unterbrochen; Verhältnis Strich/Lücke unterschiedlich.
Markierungsstoffart = Heißplastikmasse.
Mit groben Nachstreumitteln.
Verkehrsklasse = P 7.
Überrollbarkeitsklasse T 3.
Markierung auf grobstrukturierter Decke.
Menge: 10,000 m

**8.13.30 Längsmarkierung Typ II herstellen M.Vorm.a.Erneuer.*Breite 0,25 m Durchgehend*Heißplastik Grobe Nachstreum.*P 7 Überrollb. T 3*Grobstr. Decke**
StL-Nr. 20513130333161232
Längsmarkierung Typ II einschl. evtl. Sperrflächenumrandung herstellen. Losen Schmutz von zu markierender
Fläche entfernen.
Abgerechnet wird der markierte Strich, bei Doppelstrichen zwei Striche.
Strich mit Vormarkierung als Erneuerung.
Strichbreite = 0,25 m.
Durchgehend.
Markierungsstoffart = Heißplastikmasse.
Mit groben Nachstreumitteln.
Verkehrsklasse = P 7.
Überrollbarkeitsklasse T 3.
Markierung auf grobstrukturierter Decke.
Menge: 3,000 m

**8.13.40 Längsmarkierung Typ II herstellen M.Vorm.a.Erneuer.*Breite 0,25 m Str./Lü.untersch*Heißplastik Grobe Nachstreum.*P 7 Überrollb. T 3*Grobstr. Decke**
StL-Nr. 20513130333561232
Längsmarkierung Typ II einschl. evtl. Sperrflächenumrandung herstellen. Losen Schmutz von zu markierender
Fläche entfernen.
Abgerechnet wird der markierte Strich, bei Doppelstrichen zwei Striche.
Strich mit Vormarkierung als Erneuerung.
Strichbreite = 0,25 m.
Unterbrochen; Verhältnis Strich/Lücke unterschiedlich.
Markierungsstoffart = Heißplastikmasse.
Mit groben Nachstreumitteln.
Verkehrsklasse = P 7.
Überrollbarkeitsklasse T 3.
Markierung auf grobstrukturierter Decke.
Menge: 10,000 m

**8.13.50 Quermarkierung Typ II herstellen Haltlinie*Vorm. Erneuerung Heißplastik*Grobe Nachstreum. P 7*Überrollb. T 3 Grobstr. Decke**
StL-Nr. 20513130713612302
Quermarkierung Typ II herstellen. Losen Schmutz von zu
markierender Fläche entfernen.
Abgerechnet wird der markierte Strich.
Markierung = Haltlinie.
Strich mit Vormarkierung als Erneuerung.
Markierungsstoffart = Heißplastikmasse.
Mit groben Nachstreumitteln.
Verkehrsklasse = P 7.
Überrollbarkeitsklasse T 3.
Markierung auf grobstrukturierter Decke.
Menge: 3,000 m

**8.13.60 Quermarkierung Typ II herstellen Fußgängerüberweg*Vorm. Erneuerung Heißplastik*Grobe Nachstreum. P 7*Überrollb. T 3 Grobstr. Decke**
StL-Nr. 20513130753612302
Quermarkierung Typ II herstellen. Losen Schmutz von zu
markierender Fläche entfernen.
Abgerechnet wird der markierte Strich.
Markierung = Fußgängerüberweg.
Strich mit Vormarkierung als Erneuerung.
Markierungsstoffart = Heißplastikmasse.
Mit groben Nachstreumitteln.
Verkehrsklasse = P 7.
Überrollbarkeitsklasse T 3.
Markierung auf grobstrukturierter Decke.
Menge: 3,000 m

**8.13.70 Quermarkierung Typ II herstellen Wartelinie*Vorm. Erneuerung Heißplastik*Grobe Nachstreum. P 7*Überrollb. T 3 Grobstr. Decke**
StL-Nr. 20513130723612302
Quermarkierung Typ II herstellen. Losen Schmutz von zu
markierender Fläche entfernen.
Abgerechnet wird der markierte Strich.
Markierung = Wartelinie.
Strich mit Vormarkierung als Erneuerung.
Markierungsstoffart = Heißplastikmasse.
Mit groben Nachstreumitteln.
Verkehrsklasse = P 7.
Überrollbarkeitsklasse T 3.
Markierung auf grobstrukturierter Decke.
Menge: 5,000 m

**8.13.80 Quermarkierung Typ II herstellen Fußgängerfurt*Vorm. Erneuerung Heißplastik*Grobe Nachstreum. P 7*Überrollb. T 3 Grobstr. Decke**
StL-Nr. 20513130733612302
Quermarkierung Typ II herstellen. Losen Schmutz von zu
markierender Fläche entfernen.
Abgerechnet wird der markierte Strich.
Markierung = Fußgängerfurt.
Strich mit Vormarkierung als Erneuerung.
Markierungsstoffart = Heißplastikmasse.
Mit groben Nachstreumitteln.
Verkehrsklasse = P 7.
Überrollbarkeitsklasse T 3.
Markierung auf grobstrukturierter Decke.
Menge: 5,000 m

**8.13.90 Quermarkierung Typ II herstellen Radfahrerfurt*Vorm. Erneuerung Heißplastik*Grobe Nachstreum. P 7*Überrollb. T 3 Grobstr. Decke**
StL-Nr. 20513130743612302
Quermarkierung Typ II herstellen. Losen Schmutz von zu
markierender Fläche entfernen.
Abgerechnet wird der markierte Strich.
Markierung = Radfahrerfurt.
Strich mit Vormarkierung als Erneuerung.
Markierungsstoffart = Heißplastikmasse.
Mit groben Nachstreumitteln.
Verkehrsklasse = P 7.
Überrollbarkeitsklasse T 3.
Markierung auf grobstrukturierter Decke.
Menge: 10,000 m

**8.13.100 Sperrflächenmarkierung Typ II herstellen M.Vorm.a.Erneuer.*Breite 0,25 m Durchgehend*Heißplastik Grobe Nachstreum.*P 7 Überrollb. T 3*Grobstr. Decke**
Sperrflächenmarkierung Typ II herstellen.
 Losen Schmutz von zu markierender Fläche entfernen.
Abgerechnet wird der markierte Strich, bei Doppelstrichen zwei Striche.
Strich mit Vormarkierung als Erneuerung.
Strichbreite = 0,25 m.
Durchgehend.
Markierungsstoffart = Heißplastikmasse.
Mit groben Nachstreumitteln.
Verkehrsklasse = P 7.
Überrollbarkeitsklasse T 3.
Markierung auf grobstrukturierter Decke.
Menge: 3,000 m

**8.13.110 Sperrflächenmarkierung Typ II herstellen M.Vorm.a.Erneuer.*Breite 0,50 m Durchgehend*Heißplastik Grobe Nachstreum.*P 7 Überrollb. T 3*Grobstr. Decke**
Sperrflächenmarkierung Typ II herstellen.
 Losen Schmutz von zu markierender Fläche entfernen.
Abgerechnet wird der markierte Strich, bei Doppelstrichen zwei Striche.
Strich mit Vormarkierung als Erneuerung.
Strichbreite = 0,50 m.
Durchgehend.
Markierungsstoffart = Heißplastikmasse.
Mit groben Nachstreumitteln.
Verkehrsklasse = P 7.
Überrollbarkeitsklasse T 3.
Markierung auf grobstrukturierter Decke.
Menge: 2,000 m

**8.13.120 Pfeilmarkierung Typ II herstellen Geradeaus*Vorm. Erneuerung Länge 5 m*Heißplastik Grobe Nachstreum.*P 7 Überrollb. T 3*Grobstr. Decke**
StL-Nr. 20513131313261232
Pfeilmarkierung Typ II herstellen. Losen Schmutz von zu
markierender Fläche entfernen.
Markierungszeichen = Pfeil geradeaus.
Strich mit Vormarkierung als Erneuerung.
Länge = 5 m.
Markierungsstoffart = Heißplastikmasse.
Mit groben Nachstreumitteln.
Verkehrsklasse = P 7.
Überrollbarkeitsklasse T 3.
Markierung auf grobstrukturierter Decke.
Menge: 1,000 St

**8.13.130 Pfeilmarkierung Typ II herstellen Gerad.+li.o.re.ab*Vorm. Erneuerung Länge 5 m*Heißplastik Grobe Nachstreum.*P 7 Überrollb. T 3*Grobstr. Decke**
StL-Nr. 20513131323261232
Pfeilmarkierung Typ II herstellen. Losen Schmutz von zu
markierender Fläche entfernen.
Markierungszeichen = Pfeil geradeaus und links oder
rechts ab.
Strich mit Vormarkierung als Erneuerung.
Länge = 5 m.
Markierungsstoffart = Heißplastikmasse.
Mit groben Nachstreumitteln.
Verkehrsklasse = P 7.
Überrollbarkeitsklasse T 3.
Markierung auf grobstrukturierter Decke.
Menge: 1,000 St

**8.13.140 Pfeilmarkierung Typ II herstellen li.o.re. ab*Vorm. Erneuerung Länge 5 m*Heißplastik Grobe Nachstreum.*P 7 Überrollb. T 3*Grobstr. Decke**
StL-Nr. 20513131333261232
Pfeilmarkierung Typ II herstellen. Losen Schmutz von zu
markierender Fläche entfernen.
Markierungszeichen = Pfeil links oder rechts ab.
Strich mit Vormarkierung als Erneuerung.
Länge = 5 m.
Markierungsstoffart = Heißplastikmasse.
Mit groben Nachstreumitteln.
Verkehrsklasse = P 7.
Überrollbarkeitsklasse T 3.
Markierung auf grobstrukturierter Decke.
Menge: 1,000 St

**8.13.150 Pfeilmarkierung Typ II herstellen*Vorm. Erneuerung Länge 5 m*Heißplastik Grobe Nachstreum.*P 7 Überrollb. T 3*Grobstr. Decke**
StL-Nr. 20513131393261232
Pfeilmarkierung Typ II herstellen. Losen Schmutz von zu
markierender Fläche entfernen.
Markierungszeichen 'Vorankündigungspfeil bzw. Pfeil
links und rechts ab '
Strich mit Vormarkierung als Erneuerung.
Länge = 5 m.
Markierungsstoffart = Heißplastikmasse.
Mit groben Nachstreumitteln.
Verkehrsklasse = P 7.
Überrollbarkeitsklasse T 3.
Markierung auf grobstrukturierter Decke.
Menge: 1,000 St

**8.13.160 Pfeilmarkierung Typ II herstellen*Vorm. Erneuerung*Heißplastik Grobe Nachstreum.*P 7 Überrollb. T 3*Grobstr. Decke**
StL-Nr. 20513131393961232
Pfeilmarkierung Typ II herstellen. Losen Schmutz von zu
markierender Fläche entfernen.
Markierungszeichen 'Pfeil gerade aus oder Pfeil links
bzw. rechts ab '
Strich mit Vormarkierung als Erneuerung.
Länge '1,50m'
Markierungsstoffart = Heißplastikmasse.
Mit groben Nachstreumitteln.
Verkehrsklasse = P 7.
Überrollbarkeitsklasse T 3.
Markierung auf grobstrukturierter Decke.
Menge: 1,000 St

#### 8.14 Gussasphalt

**8.14.10 Gussasphalt MA 8 S, PmB 10/25 VH/VL**
Asphaltdeckschicht aus Gussasphalt MA 8 S herstellen.
Einbaubreiten nach Unterlagen des AG.
In Verkehrsflächen der Belastungsklassen Bk100 und
Bk32.
Einbau in Schadstellen und/oder zum Profilausgleich.
Bindemittel = PmB 10/25 VH/VL.
Fremdfüller = Kalksteinfüller Kategorie CC 70
Menge: 1,000 t

### 9 Pflasterbauweisen

*Hinweis*
Hinweis:
Herstellen einer planmäßigen Höhenlage bei
unterschiedlichen Bestandsoberflächen, Neigungen und
Materialdicken im Bestand ist in die
Leistungspositionen einzurechnen.

Erläuterung: In diesem Sinne ist das
Regulieren/Angleichen des Planums der unmittelbar
angrenzenden Fläche in die Leistungsposition
einzurechen.

#### 9.1 Pflasterbettung

**9.1.10 Bettung aus Baustoffgemisch 0/8, 4 cm**
Pflasterbettung herstellen.
Bettungsmaterial = Baustoffgemisch 0/8.
Einbaudicke = 4 cm im verdichtetem Zustand
Menge: 900,000 m2

**9.1.20 Bettung aus Baustoffgemisch 0/8, 6 cm**
Pflasterbettung herstellen.
Bettungsmaterial = Baustoffgemisch 0/8.
Einbaudicke = 6 cm im verdichtetem Zustand
Menge: 180,000 m2

**9.1.30 Bettung aus Baustoffgemisch 0/8, t**
Pflasterbettung in unterschiedlicher Dicke
herstellen.
Bettungsmaterial = Baustoffgemisch 0/8.
Menge: 2,000 t

**9.1.40 Fugenmaterial aus Baustoffgemisch 0/5, t**
Fugenmaterial liefern.
Fugenmaterial = Baustoffgemisch 0/5.
Menge: 2,000 t

**9.1.50 Fugenmaterial aus Baustoffgemisch 0/2, t**
Fugenmaterial liefern.
Fugenmaterial = Baustoffgemisch 0/2, mit Durchgang auf
dem Sieb 1 mm von 40 bis 70 M.-v.H.
Menge: 2,000 t

#### 9.2 Natursteinpflaster

**9.2.10 Großpflaster herstellen, Lagerplatz AG**
Pflasterdecke mit Großpflastersteinen des AG
herstellen.
In Fahrbahnflächen.
Pflastersteine vom Lagerplatz nach Unterlagen des AG
aufnehmen und fördern.
Fugenmaterial = Baustoffgemisch 0/5.
Verlegen im Verband nach Unterlagen des AG.
Fugenbreite höchstens 5 mm.
Menge: 15,000 m2

**9.2.20 Großpflaster herstellen, Steine vorh. Baustel.**
Pflasterdecke mit Großpflastersteinen des AG
herstellen.
In Fahrbahnflächen.
Pflastersteine gelagert im Baustellenbereich aufnehmen
und fördern.
Fugenmaterial = Baustoffgemisch 0/5.
Verlegen im Verband nach Unterlagen des AG.
Fugenbreite höchstens 5 mm.
Menge: 40,000 m2

**9.2.30 Großpflaster herstellen, Granit, Bindemittel**
Pflasterdecke mit Großpflastersteinen herstellen.
Bearbeitung der Oberfläche der Großpflastersteine
nach Unterlagen des AG.
In Fahrbahnflächen.
Größe nach Unterlagen des AG.
Pflastersteine aus Granit.
Bettungsmaterial mit Bindemittel nach Unterlagen des
AG.
Fugenmaterial nach Unterlagen des AG.
Verlegen im Verband nach Unterlagen des AG.
Fugenbreite höchstens 5 mm.
Menge: 7,000 m2

**9.2.40 Kleinpflaster herstellen, Lagerplatz AG**
Pflasterdecke mit Kleinpflastersteinen des AG
herstellen.
In Fahrbahnflächen.
Pflastersteine vom Lagerplatz nach Unterlagen des AG
aufnehmen und fördern.
Fugenmaterial = Baustoffgemisch 0/5.
Verlegen im Verband nach Unterlagen des AG.
Menge: 15,000 m2

**9.2.50 Kleinpflaster herstellen, Steine vorh. Baustel.**
Pflasterdecke mit Kleinpflastersteinen des AG
herstellen.
In Fahrbahnflächen.
Pflastersteine gelagert im Baustellenbereich aufnehmen
und fördern.
Fugenmaterial = Baustoffgemisch 0/5.
Verlegen im Verband nach Unterlagen des AG.
Menge: 10,000 m2

**9.2.60 Pflasterdecke rammen**
Pflasterdecke aus Natursteinen (Kleinpflaster oder
Großpflaster) mit einer Ramme mit Motor- oder
Explosionsantrieb in mindestens 2 Arbeitsgängen rammen.
Masse der Ramme mindestens 100 kg.
Nach jedem Arbeitsgang Pflasterdecke von überschüssigem
Fugenmaterial reinigen.
Überschüssiges Fugenmaterial einer Verwertung nach Wahl
des AN zuführen.
Menge: 50,000 m2

#### 9.3 Klinkerpflaster

**9.3.10 Kai-Klinkerpflaster, Steine vorhanden**
Pflasterdecke aus Pflasterklinkersteinen
des AG herstellen.
Einzelflächen nach Unterlagen des AG.
Klinker nach Unterlagen des AG verlegen.
Bettungsmaterial nach Unterlagen des AG.
Fugenmaterial nach Unterlagen des AG.
Pflasterklinker, im Baustellenbereich gelagert,
aufnehmen und fördern.
Material = Kai-Klinker, Steine des AG.
Abmessung = 19,5/9,2/8,5 cm [L/B/H].
Fugenmaterial = Baustoffgemisch 0/2, mit Durchgang
auf dem Sieb 1 mm von 40 bis 70 M.-v.H.
Menge: 8,000 m2

**9.3.20 Kai-Klinkerpflaster**
Pflasterdecke aus Pflasterklinkersteinen
herstellen.
Klinker nach Unterlagen des AG verlegen.
Bettungsmaterial nach Unterlagen des AG.
Fugenmaterial nach Unterlagen des AG.
Material = Kai-Klinker.
Abmessung = 19,5/9,2/8,5 cm [L/B/H].
Fugenmaterial = Baustoffgemisch 0/2, mit Durchgang
auf dem Sieb 1 mm von 40 bis 70 M.-v.H.
Menge: 2,000 m2

**9.3.30 Klinker flach verlegen, mit Transport**
Pflasterdecke aus Pflasterklinkersteinen des AG
herstellen.
Die Steine sind durch den AN vom Lagerplatz
des AG zur Baustelle zu transportieren.
Material = Pflasterklinker, flach verlegt, Steine des
AG.
Dicke  =  6 bis 7 cm.
Fugenmaterial = Baustoffgemisch 0/2, mit Durchgang
auf dem Sieb 1 mm von 40 bis 70 M.-v.H.
Menge: 3,000 m2

**9.3.40 Klinker flach verlegen, Steine vorhanden**
Pflasterdecke aus Pflasterklinkersteinen
des AG herstellen.
Die Steine lagern auf der Baustelle.
Material = Pflasterklinker, flach verlegt, Steine des
AG.
Dicke = 6 bis 7 cm.
Fugenmaterial = Baustoffgemisch 0/2, mit Durchgang
auf dem Sieb 1 mm von 40 bis 70 M.-v.H.
Menge: 70,000 m2

**9.3.50 Klinker hochkant verlegen, mit Transport**
Pflasterdecke aus Pflasterklinkersteinen
des AG herstellen.
Die Steine sind durch den AN vom Lagerplatz
des AG zur Baustelle zu transportieren.
Material = Pflasterklinker, hochkant verlegt, Steine
des AG.
Dicke = 6 bis 7 cm.
Fugenmaterial = Baustoffgemisch 0/2, mit Durchgang
auf dem Sieb 1 mm von 40 bis 70 M.-v.H.
Menge: 2,000 m2

**9.3.60 Klinker hochkant verlegen, Steine vorh.**
Pflasterdecke aus Pflasterklinkersteinen
des AG herstellen.
Die Steine lagern auf der Baustelle.
Material = Pflasterklinker, hochkant verlegt, Steine
des AG
Dicke =  6 bis 7 cm.
Fugenmaterial = Baustoffgemisch 0/2, mit Durchgang
auf dem Sieb 1 mm von 40 bis 70 M.-v.H.
Menge: 20,000 m2

#### 9.4 Betonsteinpflaster

**9.4.10 Betonstein 250/250/100 des AG. herst. Baustelle**
Pflasterdecke aus Betonsteinen des AG herstellen.
In Fahrbahnflächen.
Pflastersteine gelagert im Baustellenbereich aufnehmen
und fördern.
Betonsteinpflaster 250/250/100 mm.
Fugenmaterial = Baustoffgemisch 0/2, mit Durchgang auf
dem Sieb 1 mm von 40 bis 70 M.-v.H2.
Verband nach Unterlagen des AG verlegt.
Menge: 50,000 m2

**9.4.20 Betonstein 250/250/100 herstellen**
Pflasterdecke aus Betonstein herstellen. Oberfläche
der Pflastersteine, Trassierung der Pflasterdecke
und Verlegung der Pflastersteine in Kurvenbereichen
nach Unterlagen des AG.
In Fahrbahnflächen.
Format für Rastermaß = 250/250/100 mm.
Mit Fase, mit Vorsatzbeton.
Fugenmaterial = Baustoffgemisch 0/2, mit Durchgang auf
dem Sieb 1 mm von 40 bis 70 M.-v.H.
Verband nach Unterlagen des AG verlegt.
Menge: 5,000 m2

**9.4.30 Betonstein 210/105/100 herstellen ohne Fase, grau**
Pflasterdecke aus Betonstein herstellen. Oberfläche
der Pflastersteine, Trassierung der Pflasterdecke
und Verlegung der Pflastersteine in Kurvenbereichen
nach Unterlagen des AG.
In Fahrbahnflächen.
Format für Rastermaß = 210/105/100 mm, grau.
Ohne Fase, ohne Vorsatzbeton.
Fugenmaterial = Baustoffgemisch 0/2, mit Durchgang auf
dem Sieb 1 mm von 40 bis 70 M.-v.H.
Steine nach Unterlagen des AG verlegt.
Menge: 50,000 m2

**9.4.40 Betonstein 210/105/100 AG. herst. Baustelle, R.-G.**
Pflasterdecke aus Betonsteinen des AG herstellen.
In Verkehrsflächen für Rad- und Gehwege.
Pflastersteine gelagert im Baustellenbereich aufnehmen
und fördern.
Betonsteinpflaster 210/105/100 mm.
Fugenmaterial = Baustoffgemisch 0/2, mit Durchgang auf
dem Sieb 1 mm von 40 bis 70 M.-v.H.
Steine nach Unterlagen des AG verlegt.
Menge: 5,000 m2

**9.4.50 Betonstein 210/105/100 herst. o. Fase, R.-G, rot**
Pflasterdecke aus Betonstein herstellen. Oberfläche
der Pflastersteine, Trassierung der Pflasterdecke
und Verlegung der Pflastersteine in Kurvenbereichen
nach Unterlagen des AG.
In Fahrbahnflächen für Rad- und Gehwege.
Format für Rastermaß = 210/105/100 mm, rot.
Ohne Fase, ohne Vorsatzbeton.
Fugenmaterial = Baustoffgemisch 0/2.
Steine nach Unterlagen des AG verlegt.
Menge: 5,000 m2

**9.4.60 Betonstein 210/105/100 herst. o. Fase, R.-G, grau**
Pflasterdecke aus Betonstein herstellen. Oberfläche
der Pflastersteine, Trassierung der Pflasterdecke
und Verlegung der Pflastersteine in Kurvenbereichen
nach Unterlagen des AG.
In Fahrbahnflächen für Rad- und Gehwege.
Format für Rastermaß = 210/105/100 mm, grau.
Ohne Fase, ohne Vorsatzbeton.
Fugenmaterial = Baustoffgemisch 0/2, mit Durchgang auf
dem Sieb 1 mm von 40 bis 70 M.-v.H.
Steine nach Unterlagen des AG verlegt.
Menge: 5,000 m2

**9.4.70 Betonstein 210/105/80 AG. herst. Baustelle**
Pflasterdecke aus Betonsteinen des AG herstellen.
In Fahrbahnflächen.
Pflastersteine gelagert im Baustellenbereich aufnehmen
und fördern.
Betonsteinpflaster 210/105/80 mm.
Fugenmaterial = Baustoffgemisch 0/2, mit Durchgang auf
dem Sieb 1 mm von 40 bis 70 M.-v.H.
Steine nach Unterlagen des AG verlegt.
Menge: 5,000 m2

**9.4.80 Betonstein 210/105/80 herst. o. Fase, grau**
Pflasterdecke aus Betonstein herstellen. Oberfläche
der Pflastersteine, Trassierung der Pflasterdecke
und Verlegung der Pflastersteine in Kurvenbereichen
nach Unterlagen des AG.
In Fahrbahnflächen.
Format für Rastermaß = 210/105/80 mm, grau.
ohne Fase, ohne Vorsatzbeton.
Fugenmaterial = Baustoffgemisch 0/2, mit Durchgang auf
dem Sieb 1 mm von 40 bis 70 M.-v.H.
Steine nach Unterlagen des AG verlegt.
Menge: 5,000 m2

**9.4.90 Betonstein 210/105/80 AG. herst. Baustelle, R.-G.**
Pflasterdecke aus Betonsteinen des AG herstellen.
In Verkehrsflächen für Rad- und Gehwege.
Pflastersteine gelagert im Baustellenbereich aufnehmen
und fördern.
Betonsteinpflaster 210/105/80 mm.
Fugenmaterial = Baustoffgemisch 0/2, mit Durchgang auf
dem Sieb 1 mm von 40 bis 70 M.-v.H.
Steine nach Unterlagen des AG verlegt.
Menge: 10,000 m2

**9.4.100 Betonstein 210/105/80 herst. o, Fase, R.-G., grau**
Pflasterdecke aus Betonstein herstellen. Oberfläche
der Pflastersteine, Trassierung der Pflasterdecke
und Verlegung der Pflastersteine in Kurvenbereichen
nach Unterlagen des AG.
In Fahrbahnflächen für Rad- und Gehwege.
Format für Rastermaß = 210/105/80 mm, grau.
ohne Fase, ohne Vorsatzbeton.
Fugenmaterial = Baustoffgemisch 0/2, mit Durchgang auf
dem Sieb 1 mm von 40 bis 70 M.-v.H.
Steine nach Unterlagen des AG verlegt.
Menge: 50,000 m2

**9.4.110 Betonstein 210/105/80 herst. o. Fase, R.-G, rot**
Pflasterdecke aus Betonstein herstellen. Oberfläche
der Pflastersteine, Trassierung der Pflasterdecke
und Verlegung der Pflastersteine in Kurvenbereichen
nach Unterlagen des AG.
In Fahrbahnflächen für Rad- und Gehwege.
Format für Rastermaß = 210/105/80 mm, rot.
Ohne Fase, ohne Vorsatzbeton.
Fugenmaterial = Baustoffgemisch 0/2.
Steine nach Unterlagen des AG verlegt.
Menge: 50,000 m2

#### 9.5 Betonsteinverbundpflaster

**9.5.10 Pflasterd. aus Verbundst. AG herst.**
Pflasterdecke aus Verbundpflastersteinen des AG
herstellen.
Trassierung der Pflasterdecke und Verlegung der
Pflastersteine in Kurvenbereichen nach Unterlagen des
AG.
In Fahrbahnflächen.
Pflastersteine gelagert im Baustellenbereich aufnehmen
und fördern.
Format und Dicke nach Unterlagen des AG.
Fugenmaterial = Baustoffgemisch 0/2, mit Durchgang auf
dem Sieb 1 mm von 40 bis 70 M.-v.H.
Menge: 30,000 m2

#### 9.6 Beton-, Natursteinplatten

**9.6.10 Betonpl.500/250/100 + Kleinpflaster, vorh.**
Plattenbelag mit Platten und Kleinpflaster des AG (im
so genannten Kopenhagener Verband) herstellen.
In Verkehrsflächen für  Gehwege.
Platten aus Beton  500/250, Dicke 100 mm.
Platten nach Unterlagen des AG verlegen.
Fugenmaterial = Baustoffgemisch 0/2, mit Durchgang auf
dem Sieb 1 mm von 40 bis 70 M.-v.H.
Platten und Kleinpflaster lagern innerhalb der
Baustelle.
Menge: 3,000 m2

**9.6.20 Betonpl.500/250/100 + Kleinpflaster**
Plattenbelag mit Platten aus Beton sowie Kleinpflaster
(im sogenannten Kopenhagener Verband) herstellen.
Trassierung des Plattenbelages und Verlegung der
Platten im Kurvenbereich nach Unterlagen des AG.
In Verkehrsflächen für  Gehwege.
Format für Rastermaß =  500/250, Dicke 100 mm.
Platten nach Unterlagen des AG verlegen.
Fugenmaterial = Baustoffgemisch 0/2, mit Durchgang auf
dem Sieb 1 mm von 40 bis 70 M.-v.H.
Menge: 2,000 m2

**9.6.30 Betonplatten 500/250/100 des AG**
Plattenbelag mit Platten des AG aus Beton
einschließlich
handelsüblicher Ergänzungsplatten herstellen. Äußere
Beschaffenheit (Oberfläche und Farbgestaltung) der
Platten, Trassierung des Plattenbelages und Verlegung
der Platten im Kurvenbereich nach Unterlagen des AG.
In Verkehrsflächen für Gehwege.
Format für Rastermaß = 500/250, Dicke 100 mm.
Platten nach Unterlagen des AG verlegen.
Fugenmaterial = Baustoffgemisch 0/2, mit Durchgang auf
dem Sieb 1 mm von 40 bis 70 M.-v.H.
Menge: 3,000 m2

**9.6.40 Betonplatten 500/250/100**
Plattenbelag mit Platten aus Beton einschließlich
handelsüblicher Ergänzungsplatten herstellen. Äußere
Beschaffenheit (Oberfläche und Farbgestaltung) der
Platten, Trassierung des Plattenbelages und Verlegung
der Platten im Kurvenbereich nach Unterlagen des AG.
In Verkehrsflächen für Gehwege.
Format für Rastermaß = 500/250, Dicke 100 mm.
Platten nach Unterlagen des AG verlegen.
Fugenmaterial = Baustoffgemisch 0/2, mit Durchgang auf
dem Sieb 1 mm von 40 bis 70 M.-v.H.
Menge: 3,000 m2

**9.6.50 Betonpl.500/250/100 + Kleinpflaster**
Plattenbelag mit Platten, und Kleinpflaster des AG (im
so genannten Kopenhagener Verband) herstellen.
In Verkehrsflächen für Gehwege.
Platten aus Beton  500/250, Dicke 100 mm.
Platten nach Unterlagen des AG verlegen.
Fugenmaterial = Baustoffgemisch 0/2, mit Durchgang auf
dem Sieb 1 mm von 40 bis 70 M.-v.H.
Menge: 1,000 m2

**9.6.60 Betonplatten 250-500-750/500/70, vorh.**
Plattenbelag mit Platten des AG herstellen.
In Verkehrsflächen für Gehwege.
Platten aus Beton - 500/250, 500/500, 500/750, Dicke 70
mm.
Platten nach Unterlagen des AG verlegen.
Fugenmaterial = Baustoffgemisch 0/2, mit Durchgang auf
dem Sieb 1 mm von 40 bis 70 M.-v.H.
Platten lagern innerhalb der Baustelle.
Menge: 400,000 m2

**9.6.70 Betonplatten 250-500-750/500/70**
Plattenbelag mit Platten aus Beton einschließlich
handelsüblicher Ergänzungsplatten herstellen. Äußere
Beschaffenheit (Oberfläche und Farbgestaltung) der
Platten, Trassierung des Plattenbelages und Verlegung
der Platten im Kurvenbereich nach Unterlagen des AG.
In Verkehrsflächen für  Gehwege.
Format im Rastermaß  500/250, 500/500, 500/750, Dicke
70 mm.
Verlegeart nach Unterlagen des AG.
Fugenmaterial = Baustoffgemisch 0/2, mit Durchgang auf
dem Sieb 1 mm von 40 bis 70 M.-v.H.
Menge: 130,000 m2

**9.6.80 Betonpl. 250-500-750/500/70 + Kleinpfl. vorh.**
Plattenbelag mit Platten und Kleinpflaster des AG (im
so genannten Kopenhagener Verband) herstellen.
In Verkehrsflächen für Gehwege.
Platten aus Beton  500/250, 500/500, 500/750, Dicke 70
mm.
Platten nach Unterlagen des AG verlegen.
Fugenmaterial = Baustoffgemisch 0/2, mit Durchgang auf
dem Sieb 1 mm von 40 bis 70 M.-v.H.
Platten und Kleinpflaster lagern innerhalb der
Baustelle.
Menge: 10,000 m2

**9.6.90 Betonpl. 250-500-750/500/70 + Kleinpfl.**
Plattenbelag mit Platten, und Kleinpflaster des AG (im
so genannten Kopenhagener Verband) herstellen.
In Verkehrsflächen für Gehwege.
Platten aus Beton 500/250, 500/500, 500/750, Dicke 70
mm.
Verlegeart nach Unterlagen des AG.
Fugenmaterial = Baustoffgemisch 0/2, mit Durchgang auf
dem Sieb 1 mm von 40 bis 70 M.-v.H.
Menge: 30,000 m2

**9.6.100 Plattenbelag verlegen, Naturstein, 8 cm vorh.**
Plattenbelag mit Platten des AG herstellen.
In Verkehrsflächen für Rad- und Gehwege.
Platten aus Natursteinplatte, ca. 8 cm dick.
Platten nach Unterlagen des AG verlegen.
Fugenmaterial = Baustoffgemisch 0/2, mit Durchgang auf
dem Sieb 1 mm von 40 bis 70 M.-v.H.
Menge: 2,000 m2

**9.6.110 Plattenbelag verlegen, Naturstein, 12 cm vorh.**
Plattenbelag mit Platten des AG herstellen.
In Verkehrsflächen für Rad- und Gehwege.
Platten aus Naturstein, ca. 12 cm dick.
Platten nach Unterlagen des AGverlegen.
Fugenmaterial = Baustoffgemisch 0/2, mit Durchgang auf
dem Sieb 1 mm von 40 bis 70 M.-v.H.
Menge: 2,000 m2

**9.6.120 Plattenbelag verlegen, Naturstein**
Plattenbelag mit Platten aus Naturstein herstellen.
In Verkehrsflächen für Rad- und Gehwege.
Gesteinsart, Abmessungen, Oberflächenbeschaffenheit und
Farbe der Platten nach Unterlagen des AG.
Platten nach Unterlagen des AG verlegen.
Fugenmaterial = Baustoffgemisch 0/2, mit Durchgang auf
dem Sieb 1 mm von 40 bis 70 M.-v.H.
Menge: 2,000 m2

**9.6.130 Plattenbelag verlegen, Naturstein, 12 cm**
Plattenbelag mit Platten herstellen.
In Verkehrsflächen für Rad- und Gehwege.
Art = Natursteinplatte, ca. 12 cm dick.
Material = Naturstein, Sortenrein.
Verlegeart nach Unterlagen des AG.
Fugenmaterial = Baustoffgemisch 0/2, mit Durchgang auf
dem Sieb 1 mm von 40 bis 70 M.-v.H.
Menge: 2,000 m2

**9.6.140 Blindenleitplatten 30/30/8 cm**
Blindenleitplatten 30/30/8, Sand-Bettung, baus.
geliefert.
Blindenleitplatten, Steine des AG, nach Angabe des AG
im
Haltestellenbereich als Blindenleitstreifen bzw.
Aufmerksamkeitsfelder verlegen.
Material  = Platten aus Beton, weiss durchgefärbt
Abmessung  = 30/30/8 cm
Oberfläche  = sinusförmige Rillierung
Platten auf einer 4 cm Bettung aus Pflastersand
verlegen,
mit Sand einschlämmen und übrigen Sand entfernen,
einschl. Herstellung der Bettung mit Feinplanum.
Verlegung  = engfugig auf 4 cm Sand-Bettung
Menge: 2,000 m2

**9.6.150 Auffangstreifen 30/30/8 cm**
Auffangstreifen 30/30/8, Sand-Bettung, baus. geliefert
Auffangstreifen, Steine des AG, nach Angabe des AG
im Haltestellenbereich / Nebenanlagen verlegen.
Material  = Platten (Noppenplatten) aus
  Beton weiss durchgefärbt
Abmessung  = 30/30/8 cm
Oberfläche  = reihenförmig angeordnete
  Positiv-Noppen
Platten auf einer 4 cm Bettung aus Pflastersand
verlegen,
mit Sand einschlämmen und übrigen Sand entfernen,
einschl. Herstellung der Bettung mit Feinplanum.
Verlegung  = engfugig auf 4 cm Sand-Bettung
Menge: 2,000 m2

#### 9.7 Pflasterfugen

**9.7.10 Großpflaster mit Pflasterfugenmasse verfüllen**
Fugenschluss in Pflasterdecke herstellen. Abgerechnet
wird die Fläche der Pflasterdecke.
Pflasterdecke = Großpflaster
Fuge  50 mm ausräumen.
Fugenbreite 8 bis 10 mm.
Fugenschlussmaterial = Pflasterfugenmasse.
Menge: 10,000 m2

**9.7.20 Kleinpflaster mit Pflasterfugenmasse verfüllen**
Fugenschluss in Pflasterdecke herstellen. Abgerechnet
wird die Fläche der Pflasterdecke.
Pflasterdecke = Kleinpflaster
Fuge 30 mm ausräumen.
Fugenbreite 8 bis 10 mm.
Fugenschlussmaterial = Pflasterfugenmasse.
Menge: 10,000 m2

**9.7.30 Großpflaster mit Mörtel verfüllen**
Fugenschluss in Pflasterdecke herstellen. Abgerechnet
wird die Fläche der Pflasterdecke.
Pflasterdecke = Großpflaster
Fuge 100 mm ausräumen und mit Vergußmörtel im
Ausgießverfahren verfüllen.
Nachbehandlungsmittel auf das zuvor
vergossene Pflaster aufbringen, nach dem
Erhärten des Fugenmaterials die Pflasteroberfläche mit
Wasser vom Mörtelfilm reinigen.
Material "Vergusit" Pflasterfugenmörtel PFM 25-2 oder
gleichwertig.
Größtkorn 2 mm Festigkeit >= 45 N/mm2,
Nachbehandlungsmittel "Vergusit" Rethigret HD 02/5
oder gleichwertig.
Pflasterart = Großpflaster.
Vergütet wird die fugenverfüllte Pflasterfläche.
Menge: 10,000 m2

**9.7.40 Kleinpflaster mit Mörtel verfüllen**
Fugenschluss in Pflasterdecke herstellen. Abgerechnet
wird die Fläche der Pflasterdecke.
Pflasterdecke = Kleinpflaster
Fuge 50mm ausräumen und mit Vergußmörtel im
Ausgießverfahren verfüllen.
Nachbehandlungsmittel auf das zuvor
vergossene Pflaster aufbringen, nach dem
Erhärten des Fugenmaterials die Pflasteroberfläche mit
Wasser vom Mörtelfilm reinigen.
Material "Vergusit" Pflasterfugenmörtel PFM 25-2
oder gleichwertig.
Größtkorn 2 mm Festigkeit >= 45 N/mm2,
Nachbehandlungsmittel  "Vergusit" Rethigret HD 02/5
oder gleichwertig.
Menge: 20,000 m2

#### 9.8 Anpassen/Schneiden

**9.8.10 Pflastersteine trennen Beton**
Pflastersteine auf Passmaß trennen und Pflastersteine
an Kanten und Einfassungen zuarbeiten.
Pflastersteine schneiden.
Art = Pflastersteine aus Beton.
Dicke nach Unterlagen des AG.
Menge: 100,000 m

**9.8.20 Pflastersteine trennen Klinker**
Pflastersteine auf Passmaß trennen und Pflastersteine
an Kanten und Einfassungen zuarbeiten.
Pflastersteine schneiden.
Art = Pflasterklinker.
Dicke nach Unterlagen des AG.
Menge: 5,000 m

**9.8.30 Platten zuarbeiten, Betonstein**
Platten auf Passmaß trennen und Platten an Kanten und
Einfassungen zuarbeiten.
Platten schneiden.
Art = Platten aus Beton.
Dicke nach Unterlagen des AG.
Menge: 40,000 m

**9.8.40 Platten zuarbeiten, Naturstein**
Platten auf Passmaß trennen und Platten an Kanten und
Einfassungen zuarbeiten.
Platten schneiden.
Art = Platten aus Naturstein.
Dicke nach Unterlagen des AG.
Menge: 3,000 m

### 10 Anpassen von Straßeneinbauten

#### 10.1 Hydranten und Schieber auf Höhe setzen

**10.1.10 Hydranten/Schieber in Pflaster, o.Verguss**
Hydranten, Schieber o. ä. (nicht Schächte)
verschiedener Größe auf erforderliche Höhe
bringen einschließlich Stemmarbeiten.
In Pflaster- bzw. Plattenflächen ohne Materialwechsel
einarbeiten.
Menge: 50,000 St

**10.1.20 Hydranten/Schieber in Pflaster, m.Verguss**
Hydranten, Schieber o. ä. (nicht Schächte)
verschiedener Größe auf erforderliche Höhe
bringen einschließlich Stemmarbeiten.
In Pflaster- bzw. Plattenflächen ohne Materialwechsel
einarbeiten, die Fuge ist mit einer Fugenmasse zu
vergießen.
Menge: 2,000 St

**10.1.30 Hydranten/Schieber i.Asphalt, m.Umpflst.**
Hydranten, Schieber o. ä. (nicht Schächte)
verschiedener Größe in Asphaltflächen
freistemmen, auf erforderliche Höhe bringen
und mit einer Reihe Kleinpflaster in Mörtel MG III DIN
1053 Schacht- und Sielbaumörtel umpflastern.
Die Fuge ist mit einer Fugenmasse zu vergießen.
Menge: 2,000 St

**10.1.40 Hydranten/Schieber i.Asphalt, o.Umpflst.**
Hydranten, Schieber o. ä. (nicht Schächte)
verschiedener Größe in Asphaltflächen
freistemmen, auf erforderliche Höhe bringen.
Die Fuge ist mit einer Fugenmasse zu vergießen.
Menge: 2,000 St

#### 10.2 Schächte auf Höhe setzen

**10.2.10 Schachtabdeckung ausbauen**
Schachtabdeckung ausbauen.
Schachtabdeckung der Verwertung nach Wahl des AN
zuführen.
Menge: 1,000 St

**10.2.20 Schachtabdeckung aufsetzen, umpflastern**
Schachtabdeckung des AG in Mörtel MG III DIN 1053
Schacht- und Sielbaumörtel aufsetzen und mit einer
Reihe Kleinpflaster in Mörtel MG III DIN 1053 Schacht-
und Sielbaumörtel  umpflastern.
Die Fuge ist mit einer Pflasterfugenmasse zu vergießen
Menge: 1,000 St

**10.2.30 Schachtabdeckung aufsetzen, vergießen**
Schachtabdeckung des AG in Mörtel MG III DIN 1053
Schacht- und Sielbaumörtel aufsetzen.
Die Fuge ist mit einer Pflasterfugenmasse zu vergießen
Menge: 1,000 St

**10.2.40 Schachtabdeckung aufsetzen**
Schachtabdeckung in Mörtel MG III DIN 1053
liefern und aufsetzen, verschiedene Größen und
Abmessungen.
Menge: 1,000 St

**10.2.50 Schachtabdeckung des AG aufsetzen**
Schachtabdeckung des AG in Mörtel MG III DIN 1053
aufsetzen, verschiedene Größen und Abmessungen.
Menge: 1,000 St

**10.2.60 Schachtabdeckung angleichen, umpflastern**
Schachtabdeckung ausbauen einschließlich
der erforderlichen Aufbrucharbeiten, in Mörtel MG III
DIN 1053 Schacht- und Sielbaumörtel niveaugerecht
wieder aufsetzen
und mit einer Reihe Kleinpflaster in Mörtel
MG III  DIN 1053 Schacht- und Sielbaumörtel
umpflastern.
Die Fuge ist mit einer Pflasterfugenmasse zu vergießen.
Menge: 1,000 St

**10.2.70 Schachtabdeckung angleichen, vergießen**
Schachtabdeckung ausbauen, einschließlich
der erforderlichen Aufbrucharbeiten, und in Mörtel MG
III  DIN 1053 Schacht- und Sielbaumörtel niveaugerecht
wieder aufsetzen.
Die Fuge ist mit einer Pflasterfugenmasse zu vergießen.
Menge: 2,000 St

**10.2.80 Schachtabdeckung angleichen**
Schachtabdeckung ausbauen, einschließlich
der erforderlichen Aufbrucharbeiten, und in Mörtel MG
III
DIN 1053 Schacht- und Sielbaumörtel niveaugerecht
wieder aufsetzen.
Menge: 2,000 St

**10.2.90 Schachtabdeckung selbstnivellierend Kl.-D**
Schachtabdeckung - selbstnivelierend - für
Einsteigeschächte gemäß DIN EN 124, Klasse D,
einschließlich Adapterring einbauen.

Ausführung = Rahmen und Deckel aus Gusseisen,
  rund, Bauhöhe 180 bis 190 mm.
Menge: 1,000 St

**10.2.100 Schachtabdeckung sanieren**
Schachtabdeckung freischneiden, ausbauen und
durch eine selbstnivelierende, einwalzbare
Schachtabdeckung ersetzen.
konische Asphaltschneidarbeiten bis 1600 mm.
Arbeitsunterlage reinigen. Auflagering 40 bzw. 60 mm
für Aufnahme der Schachtabdeckung einbauen.
Nahtausbildung herstellen.
Asphaltbinder 0/22 als untere Lage und
Splittmastixasphalt 0/8 als Deckschicht einbauen.
Selbstnivellierende Schachtabdeckung einsetzen, das
Asphaltmischgut verdichten.
Menge: 1,000 St

#### 10.3 Vor-Ort-Termin

**10.3.10 Vor Ort Termin**
Vor Ort Termin zur Ermittlung der
Mengenansätze inkl . A ufnahme der Abmessungen zur
Herstellung der Überfahrt inkl . Fahrtkosten und
sonstiger Verbrauchsmittel.

Kalkulieren eines qualifizierten Angebots
zur Herstellung der Leistung für Dritte.

A ls Abrechnungsgrundlage dient das
A ngebot.
Ermittlung von Vorinformationen inkl . Einholen der
erforderlichen Leitungspläne.

Kosten und Gebühren der zu beschaffenen
Informationen sind in den Einheitspreis
einzukalkulieren und werden nicht gesondert vergütet .

A ls Abrechnungsgrundlage dienen die angeforderten
Leitungspläne.

Die Absprache der Verkehrssicherung mit Vertretern der
verkehrsanordnenden Behörde Amt für Straßen und
Verkehr,
A bt .3, dem Polizeirevier, der Feuerwehr, den
Vertretern des
A G, u . a. s ind mit zu berücksichtigen.

Koordinierung des Ortstermins ist Aufgabe des AN.
Menge: 1,000 Stck

### 11 Sperrpfähle und Pfosten

#### 11.1 Sperrpfähle und Pfosten

**11.1.10 Holzpfahl des AG in Boden einbauen**
Pfahl des AG in Boden einbauen
Material = Holz.
Abmessung = 15 / 15 cm, bzw. Durchmesser 15 cm.
  Länge 1, 50 m.
Einbautiefe = 60 bis 75 cm.
Menge: 100,000 St

**11.1.20 Stahlhohlpfahl des AG in Boden einbauen**
Pfahl des AG in Boden einbauen
Material = Stahlhohlpfahl.
Durchmesser = 5 bis 10 cm.
Länge = 1,50 m.
Einbautiefe = 60 bis 75 cm.
Menge: 40,000 St

**11.1.30 Verkehrszeichenpf. des AG in Boden einb.**
Verkehrszeichenpfosten des AG in Boden einbauen.
Material = Stahlhohlpfosten.
Durchmesser =  6 bis 10 cm.
Länge = 3,50 bis 4,50 m.
Einbautiefe = 60 bis 75 cm.
Menge: 20,000 St

**11.1.40 Stahlbetonpfahl des AG in Boden einbauen**
Pfahl des AG in Boden einbauen
Material = Stahlbeton.
Länge = 1,50 m.
Gewicht = ca. 150 kg.
Menge: 5,000 St

**11.1.50 Absperrpoller des AG in Boden einbauen**
Absperrpoller "Bremer Spagel" des AG in Boden einbauen.
Material= Stahl
Gewicht = ca. 20Kg
Menge: 20,000 St

**11.1.60 Zulage für den Einbau in Bodenklasse 5-6**
Zulage zu Pos. 11.1.50 für den Einbau in Bodenklasse 5
oder 6.
Menge: 10,000 St

**11.1.70 Zulage Einbau in Pflasterfl. o.Unterbau**
Zulage zu Pos. 11.1.50 für den Einbau in Pflaster- oder
Plattenflächen, ohne Unterbau.
Menge: 20,000 St

**11.1.80 Zulage Einbau in Pflasterfl. m.Unterbau**
Zulage zu Pos. 11.1.50 für den Einbau in Pflaster- oder
Plattenflächen, mit Unterbau.
Menge: 20,000 St

**11.1.90 Zulage für den Einbau mit Betonfuß**
Zulage zu Pos. 11.1.50 für den Einbau mit Betonfuß.
Menge: 5,000 St

**11.1.100 Zulage für den Einbau in Asphalt**
Zulage zu Pos. 11.1.50 für den einbau in Asphaltfläche
Menge: 5,000 St

**11.1.110 Beleuchtungsmast durch swb umsetzen**
Menge: 1,000 St

### 12 Stundenlohnarbeiten

*Hinweis*
Hinweis zum Verrechnungssatz für Arbeitskraft

Stundenlohnarbeiten durch Arbeitskräfte auf
Anordnung des AG ausführen.
Der Verrechnungssatz für die jeweilige
Arbeitskraft umfaßt sämtliche Aufwendungen,
insbesondere den tatsächlichen Lohn
einschließlich vermögenswirksamer Leistungen
mit den Zuschlägen für Gemeinkosten
(Sozialkassenbeiträge, Winterbauumlage und
dgl.), sowie Lohn- bzw. Gehaltsnebenkosten
und Zuschläge für Überstunden.
Zuschläge für Nacht-, Sonntags- und Feiertagsarbeit werden wie folgt vergütet:
Zuschläge für Nachtarbeit  20%
Zuschläge für Sonntagsstunden und
für Feiertagsstunden, sofern diese
auf einen Sonntag fallen  75%
Zuschläge für Feiertagsstunden, sofern
diese nicht auf einen Sonntag fallen,
wie z.B. am Oster- oder Pfingstmontag  200%
Zuschläge für Stunden am 1. Mai und am
1. Weihnachtsfeiertag, auch wenn sie auf
einen Sonntag fallen  200%

#### 12.1 Verrechnungssatz für Arbeitskraft

**12.1.10 Baustellenleiter**
Baustellenleiter
(Werkpolier, Bauvorarbeiter)
Menge: 2,000 h

**12.1.20 Facharbeiter**
Facharbeiter
(Spezialbaufacharbeiter,
 Gehobener Baufacharbeiter)
Menge: 5,000 h

**12.1.30 Arbeiter**
Arbeiter
(Baufacharbeiter, Baufachwerker, Bauwerker)
Menge: 3,000 h

#### 12.2 Verrechnungssatz für eine Arbeitseinheit

**12.2.10 Arbeitseinheit**
Arbeitseinheit :
1  Vorarbeiter
1  Spezialfacharbeiter
1 Kleintransporter bis 2,8  t
Ausrüstung :
übliche Kleingeräte, die für die
Herstellung von Asphalt- / Pflasterarbeiten
benötigt werden z.B. Flächenrüttler,  Trennschneider,
Steinkneifer.
Menge: 7,000 h
- 0,137, Zuordnung: Bestell-Nr.: 0405-15 15417
- 0,150, Zuordnung: Bestell-Nr.: 0405-15 15453
- 0,137, Zuordnung: Bestell-Nr.: 0405-15 15467
- 0,137, Zuordnung: Bestell-Nr.: 0405-15 15475
- 0,137, Zuordnung: Bestell-Nr.: 0405-15 15496
- 0,137, Zuordnung: Bestell-Nr.: 0405-15 15480
- 0,137, Zuordnung: Best-Nr. 0405-15.502 040515502
- 0,137, Zuordnung: Bestell-Nr.: 0405-15 15446
- 0,137, Zuordnung: 15435
- 0,137, Zuordnung: Bestell-Nr.: 0405-15 15557
- 0,137, Zuordnung: Bestell-Nr.: 0405-15 15566
- 0,137, Zuordnung: Best-Nr. 0405-15.539 040515539
- 0,137, Zuordnung: Bestell-Nr.: 0405-15 15606
- 0,137, Zuordnung: Bestell-Nr.: 0405-15 15601
- 0,137, Zuordnung: Bestell-Nr.: 0405-15 15658
- 0,137, Zuordnung: Bestell-Nr.: 0405-15 15567
- 0,137, Zuordnung: Bestell-Nr.: 0405-16 16002
- 0,137, Zuordnung: Mengen 2015 15000
- 0,137, Zuordnung: Bestell-Nr.: 0405-15 15615
- 0,137, Zuordnung: Bestell-Nr.: 0405-15 15616
- 0,137, Zuordnung: Bestell-Nr.: 0405-16 16053
- 0,137, Zuordnung: Bestell-Nr.: 0405-16 16060
- 0,137, Zuordnung: Best-Nr. 0405-16.32 04051632
- 0,137, Zuordnung: Bestell-Nr.: 0405-16 16066
- 0,137, Zuordnung: Bestell-Nr.: 0405-16 16079
- 0,137, Zuordnung: Bestell-Nr.: 0405-16 16137
- 0,137, Zuordnung: Bestell-Nr.: 0405-16 16132
- 0,137, Zuordnung: Bestell-Nr.: 0405-16 16160
- 0,137, Zuordnung: Bestell-Nr.: 0405-16 16205
- 0,137, Zuordnung: Bestell-Nr.: 0405-16 16241
- 0,137, Zuordnung: Bestell-Nr.: 0405-16 16267
- 0,137, Zuordnung: 16095
- 0,137, Zuordnung: Bestell-Nr.: 0405-16 16153
- 0,137, Zuordnung: Bestell-Nr.: 0405-16 16334
- 0,137, Zuordnung: Bestell-Nr.: 0405-16 16363
- 0,137, Zuordnung: Bestell-Nr.: 0405-16 16377
- 0,137, Zuordnung: Bestell-Nr.: 0405-16 16395
- 0,137, Zuordnung: Bestell-Nr.: 0405-16 16400
- 0,137, Zuordnung: Bestell-Nr.: 0405-16 16405
- 0,137, Zuordnung: 16409
- 0,137, Zuordnung: 16413
- 0,137, Zuordnung: Bestell-Nr.: 0405-16 16451
- 0,137, Zuordnung: 16603
- 0,137, Zuordnung: Nauheimer Straße 15200
- 0,137, Zuordnung: Am Stern 15300
- 0,137, Zuordnung: Bestell-Nr.: 0405-16 16501
- 0,137, Zuordnung: 16471
- 0,137, Zuordnung: Bestell-Nr.: 0405-16 16521
- 0,137, Zuordnung: Bestell-Nr.: 0405-16 16511
- 0,137, Zuordnung: Bestell-Nr.: 0405-16 16523

**12.2.20 Sonntags-/Feiertagsarbeit 0-24 Uhr**
Zulage für die gesamte Kolonne für Asphaltarbeiten
(Fräß-/Aufbrucharbeiten, Transport- und Einbaukolonne
bei vom AG angeordneter
Sonntags-/Feiertagsarbeit im Zeitraum von 0:00 bis
24:00 Uhr
Menge: 2,000 h

**12.2.30 Nachtarbeit 20-5 Uhr**
Zulage für die gesamte Kolonne für Asphaltarbeiten
(Fräß-/Aufbrucharbeiten, Transport- und Einbaukolonne
und Zulagen der Mischwerke) bei vom AG angeordneter
Nachtarbeit im Zeitraum von 20:00 bis 5:00 Uhr.
Menge: 2,000 h

**12.2.40 Sonn-/Feiertagsarbeit 0-24 Uhr Mischwerk**
Sonn- /Feiertagszulage 0-24Uhr

 für Mischwerk bei Asphalteinbau
Menge: 2,000 Stck

### 13 Verrechnungssatz für Geräte

*Hinweis*
Hinweis zum Verrechnungssatz für Geräte

Stundenlohnarbeiten durch Baugeräte auf
Anordnung des AG ausführen.
Der Verrechnungssatz für das jeweilige Gerät
umfaßt sämtliche Aufwendungen für den
Einsatz, insbesondere Gerätevorhalte- und
Betriebsstoffkosten sowie sämtliche Zuschläge
einschließlich der Kosten für das Bedienungspersonal.
Der Verrechnungssatz gilt für das zum Zeitpunkt des Abrufes einsatzbereit auf der Baustelle befindliche Baugerät.
Vergütet werden die tatsächlich geleisteten
Arbeitsstunden.

#### 13.1 Bagger

**13.1.10 Minibagger bis 5 t**
Menge: 2,000 h

**13.1.20 Hydr. Abbruchhammer für Minibagger**
Hydraulischer Abbruchhammer als Zusatzgerät
für Minibagger
Menge: 2,000 h

**13.1.30 Luftbereifter Bagger**
Menge: 2,000 h

#### 13.2 Ladegeräte

**13.2.10 Frontlader, luftbereift**
Menge: 2,000 h

#### 13.3 Verdichtungsgeräte

**13.3.10 Explosionsstampframme, ca. 0,1 t**
Menge: 2,000 h

**13.3.20 Rüttelstampfer bis ca. 0,125 t**
Menge: 2,000 h

**13.3.30 Flächenrüttler**
Menge: 2,000 h

**13.3.40 Vibrationswalze bis 6 t**
Vibrationswalze mit einem Konstruktionsgewicht bis 6 t
Menge: 2,000 h

#### 13.4 Sonstige Straßenbaugeräte

**13.4.10 Kompressor**
Kompressor einschließlich Gestellung der
Zubehörteile
Menge: 2,000 h

**13.4.20 Kocher für Vergußmasse**
Menge: 10,000 h

**13.4.30 Trennschneid., ca. 2,96 KW, incl.Scheibe**
Trennschneider (Schleifgerät)
ca. 2,96 kW (ca. 4 PS),
incl. Trennscheiben
Menge: 2,000 h

### 14 Verrechnungssatz für Fahrzeuge

*Hinweis*
Hinweis zum Verrechnungssatz für LKW

Stundenlohnarbeiten durch Lastkraftwagen auf
Anordnung des AG ausführen.
Der Verrechnungssatz für den jeweiligen LKW
umfaßt sämtliche Aufwendungen für den Einsatz
des LKW, insbesondere Gerätevorhalte- und
Betriebsstoffkosten sowie sämtliche Zuschläge
einschließlich der Kosten für den Fahrer.
Der Verrechnungssatz gilt für das zum Zeitpunkt des Abrufes einsatzbereit auf der Baustelle befindliche Fahrzeug.
Vergütet werden die tatsächlich geleisteten
Arbeitsstunden nach der tatsächlichen
Nutzlast des jeweiligen LKW (ohne Erhöhung
der Nutzlaststufe für Sonderfahrzeuge).

#### 14.1 Verrechnungssatz für LKW

**14.1.10 Kleintransporter, ca. 2 t**
Kleintransporter
ca. 2 t Nutzlast
Menge: 2,000 h

**14.1.20 LKW-Kipper, Allradantrieb, bis 10 t**
LKW-Kipper mit Allradantrieb
bis 10 t Nutzlast
Menge: 2,000 h

**14.1.30 LKW-Kipper, Allradantrieb, über 10 t**
LKW-Kipper mit Allradantrieb
über 10 t Nutzlast
Menge: 2,000 h

**14.1.40 LKW mit Ladevorrichtung bis 8 t**
LKW mit Ladevorrichtung
bis 8 t Nutzlast
Menge: 2,000 h

**14.1.50 Banketteschälzug**
Tagessatz für einen Bankettschälzug, einschl.
aller für den Ausbau von Bankettmaterial erforderlichen
Geräte zur Einsatzstelle im Stadtgebiet Bremen.
Inkl. Personal-, Geräte- und Verbrauchskosten für eine
Einsatzdauer von
8 Std.

Bankett einschließlich Vegetationsdecke schälen .
Mittlere Breite = 0,60 m.
Dicke im Durchschnitt 0,10 m, Aushubmasse
max. 0,3to/lfm .
Querneigung 12 v.H. am tiefliegenden und 6 v.H. am
hochliegenden Fahrbahnrand herstellen.
Schälgut entsorgen. Entsorgen wird gesondert vergütet.
Menge: 1,000 d

### 15 Material

#### 15.1 Sielbaumörtel

**15.1.10 Schacht- und Sielbaumörtel**
Menge: 30,000 kg

#### 15.2 Pflastervergußmasse

**15.2.10 Pflastervergußmasse**
Menge: 30,000 kg

#### 15.3 Rosten Pultform

**15.3.10 Roste Kl. C Pultform GG 300*500**
Menge: 1,000 St

USt %: 19,00
